# Protection contre la projection de particules incandescentes, dans les travaux de serrurerie

- Propriété du fichier: CYPE Ingenieros S.A.
- Format: FIEBDC-3/2016
- Logiciel: Générateur de prix de la construction. CYPE Ingenieros, S.A.
- Date: 27/06/2024
- Zone géographique: Côte d'Ivoire
- Devise: XOF
- Coûts indirects: 3 %
- Frais généraux: 13 %
- Bénéfice: 6 %
- TVA: 18 %

## S Sécurité et santé

### SC Équipements de protection collective

#### SCT Protection des zones de travail

**SCT050** m² Protection contre la projection de particules incandescentes, dans les travaux de serrurerie.
Protection contre la projection de particules incandescentes d'une zone de travail, dans les travaux de serrurerie, composée d'une bâche ignifugée en fibre de verre, amortissable en 3 utilisations et d'un filet de protection de polyamide de haute ténacité, de couleur blanche, avec une corde de filet de calibre 4 mm, amortissable en 3 utilisations, fixée à l'aide d'une corde d'attache de 13 mm de diamètre. Comprend les feuillards et les clous en acier pour la fixation de la corde à la paillasse d'escalier et les ancrages mécaniques en acier galvanisé pour la fixation de la corde au plancher.
Critère pour le métré: Surface mesurée selon Plan général de coordination en matière de sécurité et de protection de la santé.
Critère pour le mémoire: La surface mesurée sera celle réellement montée selon spécifications d'Étude ou d'Étude Basique de Sécurité et Santé.

| Code | U | Désignation | Quantité | Prix | Montant |
|---|---|---|---|---|---|
| mt50spi030 | m² | Bâche ignifugée en fibre de verre. (matériau) | 0.367 | 32345.92 | 11870.953 |
| mt50spr015 | m² | Filet vertical de protection, en polyamide de haute ténacité, de couleur blanche. Corde de filet de calibre 4 mm. Configuration du filet en losange. (matériau) | 0.367 | 1617.29 | 593.545 |
| mt50spr060 | m | Corde d'attache selon NF EN 1263-1, D=13 mm et charge de rupture supérieure à 30 kN. (matériau) | 0.133 | 348.34 | 46.329 |
| mt08eme051b | m | Feuillard en acier galvanisé, de fixation. (matériau) | 0.1 | 208.34 | 20.834 |
| mt50spa101 | kg | Clous en acier. (matériau) | 0.02 | 1617.29 | 32.346 |
| mt50spd076 | U | Cheville à expansion, en acier galvanisé, de 10 mm de diamètre, avec piton fermé. (matériau) | 0.01 | 2343.11 | 23.431 |
| mo119 | h | Compagnon professionnel III/CP2 Sécurité et Santé. (main-d'œuvre) | 0.116 | 1887.12 | 218.906 |
| mo120 | h | Ouvrier Sécurité et Santé. (main-d'œuvre) | 0.116 | 1164.21 | 135.048 |
| % | % | Frais de chantier des unités d'ouvrage | 2 % | 12941.392 | 258.828 |
|  |  | Coûts directs |  |  | 13200.220 |

Déchets:
- pose: mt50spr015; facteur de déchet 1
- pose: mt08eme051b Feuillard en acier galvanisé, de fixation; facteur de déchet 1
- pose: mt50spa101 Clous en acier; facteur de déchet 0.0045

## Ressources

**mt50spr015** m² Filet vertical de protection
Données techniques: Coût énergétique 34.199 MJ; Émission de CO2 1.698 kg; Code CED 17 02 03; Masse de l'élément 0.329 kg; Volume 0.000548 m3
Déchets:
- emballage: re170203 Plastique. (composant de déchet); quantité 0.024 kg; Code CED 17 02 03; Masse de l'élément 1 kg; Volume 0.001667 m3

**mt08eme051b** m Feuillard en acier galvanisé, de fixation
Données techniques: Coût énergétique 3.93e-05 MJ; Émission de CO2 2.04e-06 kg; Code CED 17 04 05; Masse de l'élément 0.000004 kg

**mt50spa101** kg Clous en acier
Données techniques: Coût énergétique 9.830 MJ; Émission de CO2 0.510 kg; Code CED 17 04 05; Masse de l'élément 1 kg; Volume 0.000476 m3
