# Réunion du Collège Interentreprises de Sécurité, de Santé et des Conditions Travail (CISSCT)

- Propriété du fichier: CYPE Ingenieros S.A.
- Format: FIEBDC-3/2016
- Logiciel: Générateur de prix de la construction. CYPE Ingenieros, S.A.
- Date: 14/09/2024
- Zone géographique: Côte d'Ivoire
- Devise: XOF
- Coûts indirects: 3 %
- Frais généraux: 13 %
- Bénéfice: 6 %
- TVA: 18 %

## S Sécurité et santé

### SF Formation

#### SFF Réunions

**SFF010** U Réunion du Collège Interentreprises de Sécurité, de Santé et des Conditions Travail (CISSCT).
Réunion du Collège Interentreprises de Sécurité, de Santé et des Conditions Travail (CISSCT), en considérant une réunion de deux heures. Le Comité sera composé d'un technicien qualifié en matière de Sécurité et de Santé avec le titre de Compagnon professionnel III/CP1, de deux travailleurs avec le titre de Compagnon professionnel III/CP2, d'un assistant et d'un surveillant de Sécurité et de Santé avec le titre de Compagnon professionnel III/CP2.
Critère pour le métré: Nombre d'unités prévues, selon Plan général de coordination en matière de sécurité et de protection de la santé.
Critère pour le mémoire: On mesurera le nombre d'unités réellement réalisées selon spécifications d'Étude ou d'Étude Basique de Sécurité et Santé.

| Code | U | Désignation | Quantité | Prix | Montant |
|---|---|---|---|---|---|
| mt50mas010 | U | Coût de la réunion du Collège Interentreprises de Sécurité, de Santé et des Conditions Travail (CISSCT). (matériau) | 1 | 137768.74 | 137768.740 |
| % | % | Frais de chantier des unités d'ouvrage | 2 % | 137768.740 | 2755.375 |
|  |  | Coûts directs |  |  | 140524.115 |
