# Scellement d'un joint dans un revêtement de sol continu en béton, avec un profilé pré-assemblé

- Propriété du fichier: CYPE Ingenieros S.A.
- Format: FIEBDC-3/2016
- Logiciel: Générateur de prix de la construction. CYPE Ingenieros, S.A.
- Date: 14/09/2024
- Zone géographique: Côte d'Ivoire
- Devise: XOF
- Coûts indirects: 3 %
- Frais généraux: 13 %
- Bénéfice: 6 %
- TVA: 18 %

## V Voiries

### VP Revêtement de sols extérieurs

#### VPB Béton

**VPB070** m Scellement d'un joint dans un revêtement de sol continu en béton, avec un profilé pré-assemblé.
Scellement d'un joint d'entre 30 et 41 mm de largeur et 60 mm de profondeur dans un revêtement de sol continu en béton, avec profilé pré-assemblé composé de deux profilés en acier inoxydable AISI 304, entre lesquels est placée un profilé de néoprène compressible jusqu'à 50%.
Inclut: Nettoyage et préparation de l'intérieur de l'élargissement du joint. Coupe et mise en place du profilé.
Critère pour le métré: Longueur mesurée selon documentation graphique du Projet.
Critère pour le mémoire: On mesurera la longueur réellement exécutée selon les spécifications du Projet.

| Code | U | Désignation | Quantité | Prix | Montant |
|---|---|---|---|---|---|
| mt18wwe040l | U | Profilé pré-assemblé pour le scellement des joints intermédiaires d'entre 30 et 41 mm de largeur et 60 mm de profondeur, dans les revêtements de sols continus en béton, composé de deux profilés en acier inoxydable AISI 304, entre lesquels est placée un profilé de néoprène compressible jusqu'à 50%. (matériau) | 1.05 | 2639.77 | 2771.759 |
| mo041 | h | Compagnon professionnel III/CP2 VRD espaces publics. (main-d'œuvre) | 0.116 | 1887.12 | 218.906 |
| % | % | Frais de chantier des unités d'ouvrage | 2 % | 2990.665 | 59.813 |
|  |  | Coûts directs |  |  | 3050.478 |
