# Marque routière transversale

- Propriété du fichier: CYPE Ingenieros S.A.
- Format: FIEBDC-3/2016
- Logiciel: Générateur de prix de la construction. CYPE Ingenieros, S.A.
- Date: 27/06/2024
- Zone géographique: Côte d'Ivoire
- Devise: XOF
- Coûts indirects: 3 %
- Frais généraux: 13 %
- Bénéfice: 6 %
- TVA: 18 %

## V Voiries

### VS Signalisation routière

#### VSH Signalisation horizontale

**VSH020** m Marque routière transversale.
Application mécanique avec une machine autopropulsée de peinture plastique pour extérieur, à base de résines acryliques, couleur blanche, finition satiné, texture lisse, pour marque routière transversale discontinue, de 40 cm de largeur, pour ligne de cédez le passage. Comprend les microsphères de verre, pour obtenir effet rétro-réfléchissant à sec.
Inclut: Balayage avec une balayeuse mécanique. Prémarquage. Application mécanique du mélange par pulvérisation.
Critère pour le métré: Longueur mesurée selon documentation graphique du Projet.
Critère pour le mémoire: On mesurera, à bande courante, la longueur réellement exécutée selon les spécifications du Projet.

| Code | U | Désignation | Quantité | Prix | Montant |
|---|---|---|---|---|---|
| mt27mvp010e | l | Peinture plastique pour extérieur, à base de résines acryliques, couleur blanche, finition satiné, texture lisse (matériau) | 0.08 | 13676.09 | 1094.087 |
| mt27mvh100a | kg | Microsphères de verre. (matériau) | 0.053 | 1295.91 | 68.683 |
| mq11bar010 | h | Balayeuse remorquée avec moteur auxiliaire. (matériel) | 0.001 | 31885.57 | 31.886 |
| mq08war010b | h | Machine autopropulsée, pour peinture de marques routières sur la chaussée. (matériel) | 0.001 | 21426.02 | 21.426 |
| mo041 | h | Compagnon professionnel III/CP2 VRD espaces publics. (main-d'œuvre) | 0.02 | 1887.12 | 37.742 |
| mo087 | h | Ouvrier professionnel II/OP VRD espaces publics. (main-d'œuvre) | 0.01 | 1209.92 | 12.099 |
| % | % | Frais de chantier des unités d'ouvrage | 2 % | 1265.923 | 25.318 |
|  |  | Coûts directs |  |  | 1291.241 |

Déchets:
- pose: mt27mvp010e Peinture plastique pour extérieur, à base de résines acryliques, couleur blanche, finition satiné, texture lisse; facteur de déchet 0.0275
- pose: mt27mvh100a Microsphères de verre; facteur de déchet 0.011

## Ressources

**mt27mvp010e** l Peinture plastique pour extérieur, à base de résines acryliques, couleur blanche, finition satiné, texture lisse
Données techniques: Coût énergétique 31.337 MJ; Émission de CO2 1.599 kg; Code CED 08 01 11; Masse de l'élément 1.7 kg; Volume 0.001889 m3
Déchets:
- emballage: re170203 Plastique. (composant de déchet); quantité 0.032 kg; Code CED 17 02 03; Masse de l'élément 1 kg; Volume 0.001667 m3

**mt27mvh100a** kg Microsphères de verre
Données techniques: Coût énergétique 14.960 MJ; Émission de CO2 1.120 kg; Code CED 17 02 02; Masse de l'élément 1 kg; Volume 0.001 m3
