# Marquage routier de rebord

- Propriété du fichier: CYPE Ingenieros S.A.
- Format: FIEBDC-3/2016
- Logiciel: Générateur de prix de la construction. CYPE Ingenieros, S.A.
- Date: 15/04/2024
- Zone géographique: Côte d'Ivoire
- Devise: XOF
- Coûts indirects: 3 %
- Frais généraux: 13 %
- Bénéfice: 6 %
- TVA: 18 %

## V Voiries

### VS Signalisation routière

#### VSH Signalisation horizontale

**VSH040** m Marquage routier de rebord.
Application manuelle de peinture plastique pour extérieur, à base de résines acryliques, couleur noire, finition satiné, texture lisse, pour marquage routier de rebord, de 5 cm de largeur.
Inclut: Balayage avec une balayeuse mécanique. Application manuelle du mélange.
Critère pour le métré: Longueur mesurée selon documentation graphique du Projet.
Critère pour le mémoire: On mesurera la longueur réellement exécutée selon les spécifications du Projet.

| Code | U | Désignation | Quantité | Prix | Montant |
|---|---|---|---|---|---|
| mt27mvh020c | kg | Peinture plastique pour extérieur, à base de résines acryliques, couleur noire, finition satiné, texture lisse, selon NF EN 1871. (matériau) | 0.036 | 1900.67 | 68.424 |
| mo041 | h | Compagnon professionnel III/CP2 VRD espaces publics. (main-d'œuvre) | 0.051 | 1887.12 | 96.243 |
| mo087 | h | Ouvrier professionnel II/OP VRD espaces publics. (main-d'œuvre) | 0.026 | 1209.92 | 31.458 |
| % | % | Frais de chantier des unités d'ouvrage | 2 % | 196.125 | 3.923 |
|  |  | Coûts directs |  |  | 200.048 |

Déchets:
- pose: mt27mvh020c; facteur de déchet 0.055

## Ressources

**mt27mvh020c** kg Peinture plastique pour extérieur
Données techniques: Coût énergétique 19.710 MJ; Émission de CO2 1.004 kg; Code CED 08 01 11; Masse de l'élément 1 kg; Volume 0.001111 m3
Déchets:
- emballage: re170203 Plastique. (composant de déchet); quantité 0.032 kg; Code CED 17 02 03; Masse de l'élément 1 kg; Volume 0.001667 m3
