# Portique pour support de panneaux de signalisation routière verticale

- Propriété du fichier: CYPE Ingenieros S.A.
- Format: FIEBDC-3/2016
- Logiciel: Générateur de prix de la construction. CYPE Ingenieros, S.A.
- Date: 27/06/2024
- Zone géographique: Côte d'Ivoire
- Devise: XOF
- Coûts indirects: 3 %
- Frais généraux: 13 %
- Bénéfice: 6 %
- TVA: 18 %

## V Voiries

### VS Signalisation routière

#### VSV Signalisation verticale

**VSV020** U Portique pour support de panneaux de signalisation routière verticale.
Portique bi-linteau, en acier galvanisé, de 16 m de portée et 6 m de gabarit, pour le support des panneaux de signalisation routière verticale avec une surface maximale de 30 m², ancré sur fondation existante (non comprise dans ce prix). Comprend les liaisons, les soudures, les découpes, les pièces spéciales et les épointages.
Inclut: Implantation et marquage des axes. Levage et présentation du portique avec une grue. Aplomb. Résolution des unions à la base de la fondation. Réglage de la pièce et ajustement des unions.
Critère pour le métré: Nombre d'unités prévues, selon documentation graphique du Projet.
Critère pour le mémoire: On mesurera le nombre d'unités réellement fournies selon les spécifications du Projet.

| Code | U | Désignation | Quantité | Prix | Montant |
|---|---|---|---|---|---|
| mt53bps020f | U | Portique bi-linteau, en acier galvanisé, de 16 m de portée et 6 m de gabarit, pour le support des panneaux de signalisation routière verticale avec une surface maximale de 30 m², avec assemblages et ancrages pour fixation sur la fondation. (matériau) | 1 | 8202622.23 | 8202622.230 |
| mq07gte010d | h | Grue autopropulsée à bras télescopique avec une capacité d'élévation de 40 t et 35 m de hauteur maximale de travail. (matériel) | 5.5 | 42316.41 | 232740.255 |
| mo047 | h | Compagnon professionnel III/CP2 charpentier métal. (main-d'œuvre) | 24.935 | 1963.87 | 48969.098 |
| mo094 | h | Ouvrier professionnel II/OP charpentier métal. (main-d'œuvre) | 24.935 | 1258.27 | 31374.962 |
| % | % | Frais de chantier des unités d'ouvrage | 2 % | 8515706.545 | 170314.131 |
|  |  | Coûts directs |  |  | 8686020.676 |

Déchets:
- pose: mt53bps020f; facteur de déchet 0.0053

## Ressources

**mt53bps020f** U Portique bi-linteau
Données techniques: Coût énergétique 5061.525 MJ; Émission de CO2 516.032 kg; Code CED 17 04 05; Masse de l'élément 201.5 kg; Volume 0.095952 m3
Déchets:
- emballage: re170203 Plastique. (composant de déchet); quantité 0.04 kg; Code CED 17 02 03; Masse de l'élément 1 kg; Volume 0.001667 m3
