# Collecteur enterré en polypropylène

- Propriété du fichier: CYPE Ingenieros S.A.
- Format: FIEBDC-3/2016
- Logiciel: Générateur de prix de la construction. CYPE Ingenieros, S.A.
- Date: 14/09/2024
- Zone géographique: Côte d'Ivoire
- Devise: XOF
- Coûts indirects: 3 %
- Frais généraux: 13 %
- Bénéfice: 6 %
- TVA: 18 %

## X Réseaux divers

### XA Évacuation de l'eau

#### XAC Collecteurs

**XAC030** m Collecteur enterré en polypropylène.
Collecteur enterré dans le terrain non agressif, constitué de tube en polypropylène, série SN-10, rigidité annulaire nominale 10 kN/m², de 110 mm de diamètre extérieur et section circulaire, avec une pente minimale de 1,00% pour l'évacuation des eaux résiduelles et 0,50% pour l'évacuation des eaux pluviales, pour conduite d'assainissement sans pression, placé sur lit de sable de 10 cm d'épaisseur, dûment compacté et nivelé avec une pilonneuse vibrante à guidage manuel, remblai latéral compacté et remblai postérieur avec le même sable jusqu'à 30 cm au-dessus de la génératrice supérieure. Comprend, les joints en caoutchouc, le lubrifiant pour montage, les accessoires et les pièces spéciales.
Critère d'évaluation économique: Le prix comprend les équipements, la machinerie et les matériels nécessaires pour le déplacement et la disposition des éléments sur chantier, mais il ne comprend ni l'excavation ni le remblai proprement dit.
Inclut: Implantation du parcours du collecteur. Présentation à sec des tubes. Déversement du sable dans le fond de la tranchée. Descente et mise en place des tubes dans le fond de la tranchée. Montage, connexion et contrôle de son bon fonctionnement. Exécution du remblai enveloppe.
Critère pour le métré: Longueur mesurée en projection horizontale, entre entre les faces intérieures des coffrets ou des autres éléments de liaison, selon documentation graphique du Projet.
Critère pour le mémoire: On mesurera, en projection horizontale, la longueur réellement exécutée selon les spécifications du Projet, entre les faces intérieures des coffres ou des autres éléments de liaison, y compris les tronçons occupés par des pièces spéciales.

| Code | U | Désignation | Quantité | Prix | Montant |
|---|---|---|---|---|---|
| mt11tpg010a | m | Tube en polypropylène pour assainissement, série SN-10, rigidité annulaire nominale 10 kN/m², à paroi tricouche, couleur tuile, de 110 mm de diamètre extérieur et 3,9 mm d'épaisseur, fabriqué selon la norme CEN TC 155 WG13, y compris les joints en caoutchouc. (matériau) | 1.05 | 19324.78 | 20291.019 |
| mt11ade100a | kg | Lubrifiant pour union via un joint élastique de tubes et d'accessoires. (matériau) | 0.002 | 18250.74 | 36.501 |
| mt01ara010a | m³ | Sable avec granulométrie de 0 à 5 mm de diamètre, propre. (matériau) | 0.251 | 9286.24 | 2330.846 |
| mq01ret020b | h | Rétro chargeuse sur pneus, de 70 kW. (matériel) | 0.029 | 19561.96 | 567.297 |
| mq02rop020 | h | Pilonneuse vibrante à guidage manuel, de 80 kg, avec plaque de 30x30 cm. (matériel) | 0.207 | 1874.78 | 388.079 |
| mo041 | h | Compagnon professionnel III/CP2 VRD espaces publics. (main-d'œuvre) | 0.178 | 1887.12 | 335.907 |
| mo087 | h | Ouvrier professionnel II/OP VRD espaces publics. (main-d'œuvre) | 0.085 | 1209.92 | 102.843 |
| % | % | Frais de chantier des unités d'ouvrage | 2 % | 24052.492 | 481.050 |
|  |  | Coûts directs |  |  | 24533.542 |

Déchets:
- pose: mt11tpg010a; facteur de déchet 0.0627778
- pose: mt01ara010a Sable avec granulométrie de 0 à 5 mm de diamètre, propre; facteur de déchet 0.003

## Ressources

**mt11tpg010a** m Tube en polypropylène pour assainissement
Données techniques: Coût énergétique 123.341 MJ; Émission de CO2 2.327 kg; Code CED 17 02 03; Masse de l'élément 1.638 kg; Volume 0.00273 m3
Déchets:
- emballage: re150101 Emballages en papier et en carton. (composant de déchet); quantité 0.019 kg; Code CED 15 01 01; Masse de l'élément 1 kg; Volume 0.001333 m3
- emballage: re170201 Bois. (composant de déchet); quantité 0.052 kg; Code CED 17 02 01; Masse de l'élément 1 kg; Volume 0.000909 m3
- emballage: re170203 Plastique. (composant de déchet); quantité 0.003 kg; Code CED 17 02 03; Masse de l'élément 1 kg; Volume 0.001667 m3

**mt01ara010a** m³ Sable avec granulométrie de 0 à 5 mm de diamètre, propre
Données techniques: Coût énergétique 146.250 MJ; Émission de CO2 7.800 kg; Code CED 01 04 09; Masse de l'élément 1950 kg; Volume 1.21875 m3
