# Caniveau en maçonnerie

- Propriété du fichier: CYPE Ingenieros S.A.
- Format: FIEBDC-3/2016
- Logiciel: Générateur de prix de la construction. CYPE Ingenieros, S.A.
- Date: 27/06/2024
- Zone géographique: Côte d'Ivoire
- Devise: XOF
- Coûts indirects: 3 %
- Frais généraux: 13 %
- Bénéfice: 6 %
- TVA: 18 %

## X Réseaux divers

### XA Évacuation de l'eau

#### XAN Caniveaux

**XAN010** m Caniveau en maçonnerie.
Réalisation de caniveau avec parois en maçonnerie de brique pleine en terre cuite, pose avec du mortier de ciment, confectionné sur chantier, dosage 1:6, enduite de ciment et repassée intérieurement avec du mortier de ciment, confectionné sur chantier, avec adjuvant hydrofuge, dosage 1:3, avec grille et cadre tressée en acier galvanisé, de 350 mm de largeur intérieur et 500 mm de hauteur, classe B-125 selon NF EN 1433 et NF EN 124; sur dallage en béton massif BCN: CPJ-CEM II/A 32,5 - TP - B 20 - 15/25 - E: 1 - NA - P 18-305 de 15 cm d'épaisseur; excavation préalable avec des moyens manuels et remblayage postérieur de l'arrière avec du béton. Comprend les pièces spéciales et le siphon en ligne démontable.
Inclut: Implantation du parcours du caniveau. Excavation avec des moyens manuels. Suppression des terres lâches du fond de l'excavation. Coulage et compactage du béton pour la réalisation du dallage. Réalisation des parois maçonnées avec des briques, préalablement humidifiées, placées avec du mortier. Exécution des trous pour la connexion de la tuyauterie au caniveau. Raccord et jonction de la tuyauterie au caniveau. Mise en place du siphon en ligne. Enduit et repassage par l'intérieur avec un mortier de ciment, en arrondissant les angles. Remblayage de l'arrière. Mise en place du cadre et de la grille. Contrôle de son bon fonctionnement.
Critère pour le métré: Longueur mesurée en projection horizontale, selon documentation graphique du Projet.
Critère pour le mémoire: On mesurera, en projection horizontale, la longueur réellement exécutée selon les spécifications du Projet.

| Code | U | Désignation | Quantité | Prix | Montant |
|---|---|---|---|---|---|
| mt10hmf040qaed | m³ | Béton non armé prêt à l'emploi BCN: CPJ-CEM II/A 32,5 - TP - B 20 - 15/25 - E: 1 - NA - P 18-305. (matériau) | 0.378 | 69087.07 | 26114.912 |
| mt04lmb010a | U | Brique pleine en terre cuite élaborée mécaniquement, à revêtir, 29x14x5 cm, pour utilisation en maçonnerie protégée (pièce en P), densité 2400 kg/m³, selon NF EN 771-1. (matériau) | 90 | 406.61 | 36594.900 |
| mt08aaa010a | m³ | Eau. (matériau) | 0.015 | 1077.62 | 16.164 |
| mt01arg005a | t | Sable de carrière, pour mortier confectionné sur le chantier. (matériau) | 0.106 | 11688.98 | 1239.032 |
| mt08cem000a | kg | Ciment gris en sacs. (matériau) | 21.319 | 78.31 | 1669.491 |
| mt08adt010 | kg | Adjuvant hydrofuge pour imperméabilisation des mortiers ou des bétons. (matériau) | 0.206 | 862.09 | 177.591 |
| mt11rej020i | U | Cadre et grille tressée en acier galvanisé, de 350 mm de largeur et 500 mm de longueur, pour caniveau de 350 mm de largeur intérieur et 500 mm de hauteur, classe B-125 selon NF EN 1433 et NF EN 124. (matériau) | 2 | 20918.15 | 41836.300 |
| mt11var120b | U | Siphon en ligne en PVC, couleur grise, démontable, avec assemblage mâle/femelle, de 110 mm de diamètre. (matériau) | 0.2 | 38850.7 | 7770.140 |
| mq06hor010 | h | Bétonnière électrique avec une capacité de gâchage de 160 l. (matériel) | 0.052 | 1649.99 | 85.799 |
| mo041 | h | Compagnon professionnel III/CP2 VRD espaces publics. (main-d'œuvre) | 1.972 | 1887.12 | 3721.401 |
| mo087 | h | Ouvrier professionnel II/OP VRD espaces publics. (main-d'œuvre) | 1.76 | 1209.92 | 2129.459 |
| % | % | Frais de chantier des unités d'ouvrage | 2 % | 121355.189 | 2427.104 |
|  |  | Coûts directs |  |  | 123782.293 |

Déchets:
- pose: mt10hmf040qaed Béton non armé prêt à l'emploi BCN: CPJ-CEM II/A 32,5 - TP - B 20 - 15/25 - E: 1 - NA - P 18-305; facteur de déchet 0.00136977
- pose: mt04lmb010a; facteur de déchet 0.021
- pose: mt01arg005a Sable de carrière, pour mortier confectionné sur le chantier; facteur de déchet 0.00501329
- pose: mt08cem000a Ciment gris en sacs; facteur de déchet 0.00756
- pose: mt08adt010 Adjuvant hydrofuge pour imperméabilisation des mortiers ou des bétons; facteur de déchet 0.055
- pose: mt11var120b Siphon en ligne en PVC, couleur grise, démontable, avec assemblage mâle/femelle, de 110 mm de diamètre; facteur de déchet 0.0222586

## Ressources

**mt10hmf040qaed** m³ Béton non armé prêt à l'emploi BCN: CPJ-CEM II/A 32,5 - TP - B 20 - 15/25 - E: 1 - NA - P 18-305
Données techniques: Coût énergétique 1840.000 MJ; Émission de CO2 230.000 kg; Code CED 17 01 01; Masse de l'élément 2300 kg; Volume 1.533333 m3

**mt04lmb010a** U Brique pleine en terre cuite élaborée mécaniquement
Données techniques: Coût énergétique 12.626 MJ; Émission de CO2 0.813 kg; Code CED 17 01 02; Masse de l'élément 3.5 kg; Volume 0.0028 m3
Déchets:
- emballage: re170201 Bois. (composant de déchet); quantité 0.017 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt08adt010** kg Adjuvant hydrofuge pour imperméabilisation des mortiers ou des bétons
Données techniques: Coût énergétique 71.130 MJ; Émission de CO2 2.824 kg; Code CED 17 09 04; Masse de l'élément 1 kg; Volume 0.000667 m3
Déchets:
- emballage: re170203 Plastique; quantité 0.032 kg

**mt11rej020i** U Cadre et grille tressée en acier galvanisé
Données techniques: Coût énergétique 579.239 MJ; Émission de CO2 61.932 kg
Déchets:
- emballage: re150101 Emballages en papier et en carton; quantité 3.59 kg

**mt11var120b** U Siphon en ligne en PVC, couleur grise, démontable, avec assemblage mâle/femelle, de 110 mm de diamètre
Données techniques: Coût énergétique 147.278 MJ; Émission de CO2 7.344 kg; Code CED 17 02 03; Masse de l'élément 1.52 kg; Volume 0.002533 m3
Déchets:
- emballage: re150101 Emballages en papier et en carton; quantité 0.038 kg
