# Regard de visite de prélèvement, préfabriqué, en polyéthylène

- Propriété du fichier: CYPE Ingenieros S.A.
- Format: FIEBDC-3/2016
- Logiciel: Générateur de prix de la construction. CYPE Ingenieros, S.A.
- Date: 27/06/2024
- Zone géographique: Côte d'Ivoire
- Devise: XOF
- Coûts indirects: 3 %
- Frais généraux: 13 %
- Bénéfice: 6 %
- TVA: 18 %

## X Réseaux divers

### XA Évacuation de l'eau

#### XAR Regards

**XAR070** U Regard de visite de prélèvement, préfabriqué, en polyéthylène.
Réalisation de regard de visite de prélèvement, monobloc, en polyéthylène haute densité, de 800 mm de diamètre nominal et 3,5 m de hauteur nominale, avec cône réducteur de 600 mm de diamètre nominal dans la bouche, avec les pattes installées, base avec surface cannelée, tube passant avec fente pour prélèvement, de 400 mm de diamètre et manchon d'assemblage avec joint élastique à l'entrée, sur dalle de 30 cm d'épaisseur en béton armé BCN: CPJ-CEM II/A 32,5 ES - TP - B 30 - 15/25 - E: 5b - BA - P 18-305, encastrement du corps du collecteur 10 cm dans la dalle, légèrement armée avec un treillis soudé 150x300 mm et Ø 8,0-7,0 mm en acier FE E 500 et dalle autour de la bouche du cône de 150x150 cm et 20 cm d'épaisseur en béton massif BCN: CPJ-CEM II/A 32,5 ES - TP - B 35 - 15/25 - E: 5b - NA - P 18-305; avec fermeture de couvercle circulaire et cadre en fonte classe C-250 selon NF EN 124, installé dans près des bords de trottoirs ou des zones de caniveaux des rues.
Critère d'évaluation économique: Le prix comprend les équipements, la machinerie et les matériels nécessaires pour le déplacement et la disposition des éléments sur chantier, mais il ne comprend ni l'excavation ni le remblai de l'arrière.
Inclut: Implantation. Mise en place du treillis soudé pour le dallage. Coulage et compactage du béton pour la réalisation du dallage. Mise en place du regard. Connexion des collecteurs au regard. Mise en place du treillis soudé pour la dalle, autour de la bouche du cône. Coulage et compactage du béton. Mise en place d'un cadre, d'un tampon et d'accessoires. Contrôle de son bon fonctionnement.
Critère pour le métré: Nombre d'unités prévues, selon documentation graphique du Projet.
Critère pour le mémoire: On mesurera le nombre d'unités réellement exécutées selon les spécifications du Projet.

| Code | U | Désignation | Quantité | Prix | Montant |
|---|---|---|---|---|---|
| mt10haf040tjhi | m³ | Béton prêt à l'emploi BCN: CPJ-CEM II/A 32,5 ES - TP - B 30 - 15/25 - E: 5b - BA - P 18-305. (matériau) | 0.398 | 90303.75 | 35940.893 |
| mt07ame100ggh | m² | Treillis soudé 150x300 mm, fils porteurs de 8 mm de diamètre et fils de répartition de 7 mm de diamètre, en acier Fe E 500. (matériau) | 1.327 | 2870.22 | 3808.782 |
| mt11ras150e | U | Regard de visite de prélèvement, monobloc, en polyéthylène haute densité, de 800 mm de diamètre nominal et 3,5 m de hauteur nominale, avec cône réducteur de 600 mm de diamètre nominal dans la bouche, avec les pattes installées, base avec surface cannelée, tube passant avec fente pour prélèvement, de 400 mm de diamètre et manchon d'assemblage avec joint élastique à l'entrée, selon NF EN 13598-2. (matériau) | 1 | 1410391.03 | 1410391.030 |
| mt10hmf040tjnf | m³ | Béton non armé prêt à l'emploi BCN: CPJ-CEM II/A 32,5 ES - TP - B 35 - 15/25 - E: 5b - NA - P 18-305. (matériau) | 0.349 | 96247.69 | 33590.444 |
| mt46tpr010g | U | Couvercle circulaire et cadre en fonte ductile de 660 mm de diamètre extérieur et 40 mm de hauteur, passage libre de 550 mm, pour puits, classe C-250 selon NF EN 124. Couvercle revêtu d'une peinture bitumineuse et cadre sans fermeture ni joint. (matériau) | 1 | 53996.27 | 53996.270 |
| mq04cag010a | h | Camion grue jusqu'à 6 t de charge maximale. (matériel) | 0.267 | 26487.93 | 7072.277 |
| mo041 | h | Compagnon professionnel III/CP2 VRD espaces publics. (main-d'œuvre) | 2.128 | 1887.12 | 4015.791 |
| mo087 | h | Ouvrier professionnel II/OP VRD espaces publics. (main-d'œuvre) | 1.064 | 1209.92 | 1287.355 |
| % | % | Frais de chantier des unités d'ouvrage | 2 % | 1550102.842 | 31002.057 |
|  |  | Coûts directs |  |  | 1581104.899 |

Déchets:
- pose: mt10haf040tjhi Béton prêt à l'emploi BCN: CPJ-CEM II/A 32,5 ES - TP - B 30 - 15/25 - E: 5b - BA - P 18-305; facteur de déchet 0.00111874
- pose: mt07ame100ggh; facteur de déchet 0.0192871
- pose: mt10hmf040tjnf Béton non armé prêt à l'emploi BCN: CPJ-CEM II/A 32,5 ES - TP - B 35 - 15/25 - E: 5b - NA - P 18-305; facteur de déchet 0.00104842

## Ressources

**mt10haf040tjhi** m³ Béton prêt à l'emploi BCN: CPJ-CEM II/A 32,5 ES - TP - B 30 - 15/25 - E: 5b - BA - P 18-305
Données techniques: Coût énergétique 2208.000 MJ; Émission de CO2 253.000 kg; Code CED 17 01 01; Masse de l'élément 2300 kg; Volume 1.533333 m3

**mt07ame100ggh** m² Treillis soudé 150x300 mm
Données techniques: Coût énergétique 34.926 MJ; Émission de CO2 1.812 kg; Code CED 17 04 05; Masse de l'élément 3.553 kg; Volume 0.001692 m3

**mt11ras150e** U Regard de visite de prélèvement
Données techniques: Coût énergétique 19747.510 MJ; Émission de CO2 700.399 kg
Déchets:
- emballage: re150101 Emballages en papier et en carton. (composant de déchet); quantité 0.086 kg; Code CED 15 01 01; Masse de l'élément 1 kg; Volume 0.001333 m3

**mt10hmf040tjnf** m³ Béton non armé prêt à l'emploi BCN: CPJ-CEM II/A 32,5 ES - TP - B 35 - 15/25 - E: 5b - NA - P 18-305
Données techniques: Coût énergétique 2208.000 MJ; Émission de CO2 253.000 kg; Code CED 17 01 01; Masse de l'élément 2300 kg; Volume 1.533333 m3

**mt46tpr010g** U Couvercle circulaire et cadre en fonte ductile de 660 mm de diamètre extérieur et 40 mm de hauteur
Données techniques: Coût énergétique 848.089 MJ; Émission de CO2 52.911 kg
Déchets:
- emballage: re150101 Emballages en papier et en carton; quantité 0.072 kg
