# Bouche d'arrosage

- Propriété du fichier: CYPE Ingenieros S.A.
- Format: FIEBDC-3/2016
- Logiciel: Générateur de prix de la construction. CYPE Ingenieros, S.A.
- Date: 27/06/2024
- Zone géographique: Côte d'Ivoire
- Devise: XOF
- Coûts indirects: 3 %
- Frais généraux: 13 %
- Bénéfice: 6 %
- TVA: 18 %

## X Réseaux divers

### XD Distribution d'eau

#### XDA Arrosage

**XDA050** U Bouche d'arrosage.
Bouche d'arrosage, constituée de corps et couvercle en fonte avec carré de manoeuvre, bride d'entrée, vanne d'isolement et raccord de sortie type Barcelona en laiton de 40 mm de diamètre, enterrée. Comprend les accessoires de connexion à la tuyauterie d'approvisionnement et de distribution. Totalement montée, connectée et testée.
Inclut: Installation dans le terrain et connexion hydraulique à la tuyauterie d'approvisionnement et distribution. Remplissage de la tranchée. Nettoyage hydraulique de l'unité.
Critère pour le métré: Nombre d'unités prévues, selon documentation graphique du Projet.
Critère pour le mémoire: On mesurera le nombre d'unités réellement exécutées selon les spécifications du Projet.

| Code | U | Désignation | Quantité | Prix | Montant |
|---|---|---|---|---|---|
| mt48wwg100f | U | Bouche d'arrosage, constituée de corps et couvercle en fonte avec carré de manoeuvre, bride d'entrée, vanne d'isolement et raccord de sortie type Barcelona en laiton de 40 mm de diamètre. (matériau) | 1 | 125639.59 | 125639.590 |
| mt37tpj023fe | U | Collier de prise en charge en PP avec quatre vis, pour tube de 63 mm de diamètre extérieur, avec prise pour connexion filetée de 1 1/2" de diamètre, PN=16 atm, avec joints élastiques en EPDM, selon NF EN ISO 15874-3. (matériau) | 1 | 4860.53 | 4860.530 |
| mt37tpa030da | m | Tube en polyéthylène PE 40 de couleur noire avec des bandes de couleur bleue, de 40 mm de diamètre extérieur et 5,5 mm d'épaisseur, PN=10 atm, selon NF EN 12201-2. (matériau) | 1 | 3533.51 | 3533.510 |
| mo008 | h | Compagnon professionnel III/CP2 plombier. (main-d'œuvre) | 0.348 | 1939.14 | 674.821 |
| mo107 | h | Ouvrier professionnel II/OP plombier. (main-d'œuvre) | 0.348 | 1207.61 | 420.248 |
| % | % | Frais de chantier des unités d'ouvrage | 2 % | 135128.699 | 2702.574 |
|  |  | Coûts directs |  |  | 137831.273 |

Déchets:
- pose: mt37tpj023fe; facteur de déchet 0.0275
- pose: mt37tpa030da; facteur de déchet 0.043831

## Ressources

**mt37tpj023fe** U Collier de prise en charge en PP avec quatre vis
Données techniques: Coût énergétique 36.833 MJ; Émission de CO2 1.858 kg; Code CED 17 02 03; Masse de l'élément 0.38 kg; Volume 0.000633 m3
Déchets:
- emballage: re150101 Emballages en papier et en carton. (composant de déchet); quantité 0.035 kg; Code CED 15 01 01; Masse de l'élément 1 kg; Volume 0.001333 m3

**mt37tpa030da** m Tube en polyéthylène PE 40 de couleur noire avec des bandes de couleur bleue
Données techniques: Coût énergétique 45.180 MJ; Émission de CO2 1.335 kg; Code CED 17 02 03; Masse de l'élément 0.29 kg; Volume 0.000483 m3
Déchets:
- emballage: re170201 Bois. (composant de déchet); quantité 0.04 kg; Code CED 17 02 01; Masse de l'élément 1 kg; Volume 0.000909 m3
