# Asperseur

- Propriété du fichier: CYPE Ingenieros S.A.
- Format: FIEBDC-3/2016
- Logiciel: Générateur de prix de la construction. CYPE Ingenieros, S.A.
- Date: 27/06/2024
- Zone géographique: Côte d'Ivoire
- Devise: XOF
- Coûts indirects: 3 %
- Frais généraux: 13 %
- Bénéfice: 6 %
- TVA: 18 %

## X Réseaux divers

### XD Distribution d'eau

#### XDA Arrosage

**XDA060** U Asperseur.
Asperseur de surface à rotation par impact, en aluminium, avec arc ajustable, rayon de 5 à 62 m réglable, connexion de 2" de diamètre, avec tube en acier galvanisé. Comprend les accessoires de connexion à la tuyauterie d'approvisionnement et de distribution. Totalement monté, connecté et testé.
Inclut: Installation dans le terrain et connexion hydraulique à la tuyauterie d'approvisionnement et distribution. Nettoyage hydraulique de l'unité. Ajustement du débit d'eau.
Critère pour le métré: Nombre d'unités prévues, selon documentation graphique du Projet.
Critère pour le mémoire: On mesurera le nombre d'unités réellement exécutées selon les spécifications du Projet.

| Code | U | Désignation | Quantité | Prix | Montant |
|---|---|---|---|---|---|
| mt48asp015c | U | Asperseur de surface à rotation par impact, en aluminium, avec arc ajustable, rayon de 5 à 62 m réglable, connexion de 2" de diamètre, intervalle de pressions recommandé de 2 à 7 bar. (matériau) | 1 | 79437.6 | 79437.600 |
| mt37tpj023gf | U | Collier de prise en charge en PP avec quatre vis, pour tube de 75 mm de diamètre extérieur, avec prise pour connexion filetée de 2" de diamètre, PN=16 atm, avec joints élastiques en EPDM, selon NF EN ISO 15874-3. (matériau) | 1 | 6327.07 | 6327.070 |
| mt48wwg210d | U | Tube en acier galvanisé, de 1 m de longueur, connexion de 2" de diamètre. (matériau) | 1 | 11747.68 | 11747.680 |
| mo008 | h | Compagnon professionnel III/CP2 plombier. (main-d'œuvre) | 0.29 | 1939.14 | 562.351 |
| mo107 | h | Ouvrier professionnel II/OP plombier. (main-d'œuvre) | 0.29 | 1207.61 | 350.207 |
| % | % | Frais de chantier des unités d'ouvrage | 2 % | 98424.908 | 1968.498 |
|  |  | Coûts directs |  |  | 100393.406 |

Déchets:
- pose: mt37tpj023gf; facteur de déchet 0.0274289

## Ressources

**mt37tpj023gf** U Collier de prise en charge en PP avec quatre vis
Données techniques: Coût énergétique 36.833 MJ; Émission de CO2 1.858 kg; Code CED 17 02 03; Masse de l'élément 0.38 kg; Volume 0.000633 m3
Déchets:
- emballage: re150101 Emballages en papier et en carton. (composant de déchet); quantité 0.035 kg; Code CED 15 01 01; Masse de l'élément 1 kg; Volume 0.001333 m3
