# Accessoire de soudure pour tube en polyéthylène

- Propriété du fichier: CYPE Ingenieros S.A.
- Format: FIEBDC-3/2016
- Logiciel: Générateur de prix de la construction. CYPE Ingenieros, S.A.
- Date: 27/06/2024
- Zone géographique: Côte d'Ivoire
- Devise: XOF
- Coûts indirects: 3 %
- Frais généraux: 13 %
- Bénéfice: 6 %
- TVA: 18 %

## X Réseaux divers

### XD Distribution d'eau

#### XDP Eau potable

**XDP050** U Accessoire de soudure pour tube en polyéthylène.
Coude 45° en polyéthylène, pour union par électro-soudure, de 32 mm de diamètre nominal, PN=16 atm.
Inclut: Implantation. Montage et connexion.
Critère pour le métré: Nombre d'unités prévues, selon documentation graphique du Projet.
Critère pour le mémoire: On mesurera le nombre d'unités réellement exécutées selon les spécifications du Projet.

| Code | U | Désignation | Quantité | Prix | Montant |
|---|---|---|---|---|---|
| mt37tpb212aa | U | Coude 45° en polyéthylène, pour union par électro-soudure, de 32 mm de diamètre nominal, PN=16 atm, selon NF EN 12201-3. (matériau) | 1 | 16257.63 | 16257.630 |
| mo008 | h | Compagnon professionnel III/CP2 plombier. (main-d'œuvre) | 0.116 | 1939.14 | 224.940 |
| mo107 | h | Ouvrier professionnel II/OP plombier. (main-d'œuvre) | 0.116 | 1207.61 | 140.083 |
| % | % | Frais de chantier des unités d'ouvrage | 2 % | 16622.653 | 332.453 |
|  |  | Coûts directs |  |  | 16955.106 |
