# Tableau de protection et de contrôle d'éclairage public

- Propriété du fichier: CYPE Ingenieros S.A.
- Format: FIEBDC-3/2016
- Logiciel: Générateur de prix de la construction. CYPE Ingenieros, S.A.
- Date: 14/09/2024
- Zone géographique: Côte d'Ivoire
- Devise: XOF
- Coûts indirects: 3 %
- Frais généraux: 13 %
- Bénéfice: 6 %
- TVA: 18 %

## X Réseaux divers

### XE Électricité

#### XEC Éléments complémentaires

**XEC010** U Tableau de protection et de contrôle d'éclairage public.
Tableau de protection et de contrôle d'éclairage public, constitué de boîte de surface en polyester, de 800x250x1000 mm, avec degré de protection IP66, couleur grise RAL 7035; 1 interrupteur général automatique (IGA), de 40 A d'intensité nominale, tétrapolaire (4P); 1 contacteur; 2 disjoncteurs magnétothermiques, un pour chaque circuit; 2 interrupteurs différentiels, un pour chaque circuit; y 1 disjoncteur magnétothermique, 1 interrupteur différentiel, 1 cellule photoélectrique y 1 interrupteur horaire programmable pour le circuit de contrôle. Comprend les éléments de fixation, les barrettes de dominos et les accessoires nécessaires pour être correctement installée. Totalement monté, connecté et testé.
Inclut: Implantation. Mise en place de la boîte pour le tableau. Connexion. Montage des composants.
Critère pour le métré: Nombre d'unités prévues, selon documentation graphique du Projet.
Critère pour le mémoire: On mesurera le nombre d'unités réellement exécutées selon les spécifications du Projet.

| Code | U | Désignation | Quantité | Prix | Montant |
|---|---|---|---|---|---|
| mt35cgm100l | U | Boîte en saillie avec porte opaque, de 800x250x1000 mm, fabriquée en polyester, avec degré de protection IP66, couleur grise RAL 7035. (matériau) | 1 | 479685.52 | 479685.520 |
| mt35cgm021aceal | U | Interrupteur général automatique (IGA), de 4 modules, tétrapolaire (4P), avec 10 kA de pouvoir de coupure, de 40 A d'intensité nominale, courbe C, y compris les accessoires de montage. Selon NF EN 60898-1. (matériau) | 1 | 100492.66 | 100492.660 |
| mt35cgm021bbbab | U | Disjoncteur magnétothermique, de 2 modules, bipolaire (2P), avec 6 kA de pouvoir de coupure, de 10 A d'intensité nominale, courbe C, y compris les accessoires de montage. Selon NF EN 60898-1. (matériau) | 2 | 10742.01 | 21484.020 |
| mt35cgm029eg | U | Interrupteur différentiel instantané, 2P/25A/300mA, de 2 modules, y compris les accessoires de montage. Selon NF EN 61008-1. (matériau) | 1 | 59912.53 | 59912.530 |
| mt35cgm080a | U | Interrupteur crépusculaire avec cellule photoélectrique, y compris les accessoires de montage. (matériau) | 1 | 151103.15 | 151103.150 |
| mt35cgm090a | U | Interrupteur horaire programmable. (matériau) | 1 | 127387.99 | 127387.990 |
| mt35cgm070a | U | Contacteur de manoeuvre, de 40 A d'intensité nominale, tétrapolaire (4P), de 4 modules, y compris les accessoires de montage. Selon IEC 60947-4. (matériau) | 1 | 54324.56 | 54324.560 |
| mt35cgm021bbeah | U | Disjoncteur magnétothermique, de 4 modules, tétrapolaire (4P), avec 6 kA de pouvoir de coupure, de 25 A d'intensité nominale, courbe C, y compris les accessoires de montage. Selon NF EN 60898-1. (matériau) | 2 | 68047.38 | 136094.760 |
| mt35cgm031fg | U | Interrupteur différentiel instantané, 4P/25A/300mA, de 4 modules, y compris les accessoires de montage. Selon NF EN 61008-1. (matériau) | 2 | 76101.04 | 152202.080 |
| mt35www010 | U | Produits complémentaires pour installations électriques. (matériau) | 2 | 1278.63 | 2557.260 |
| mo003 | h | Compagnon professionnel III/CP2 électricien. (main-d'œuvre) | 1.624 | 1939.14 | 3149.163 |
| mo102 | h | Ouvrier professionnel II/OP électricien. (main-d'œuvre) | 1.253 | 1207.61 | 1513.135 |
| % | % | Frais de chantier des unités d'ouvrage | 2 % | 1289906.828 | 25798.137 |
|  |  | Coûts directs |  |  | 1315704.965 |

## Ressources

**mt35cgm021aceal** U Interrupteur général automatique (IGA)
Données techniques: Coût énergétique 46.982 MJ; Émission de CO2 2.501 kg
Déchets:
- emballage: re150101 Emballages en papier et en carton. (composant de déchet); quantité 0.036 kg; Code CED 15 01 01; Masse de l'élément 1 kg; Volume 0.001333 m3

**mt35cgm021bbbab** U Disjoncteur magnétothermique
Données techniques: Coût énergétique 14.106 MJ; Émission de CO2 0.768 kg
Déchets:
- emballage: re150101 Emballages en papier et en carton; quantité 0.032 kg

**mt35cgm029eg** U Interrupteur différentiel instantané
Données techniques: Coût énergétique 14.107 MJ; Émission de CO2 0.770 kg
Déchets:
- emballage: re150101 Emballages en papier et en carton; quantité 0.034 kg

**mt35cgm080a** U Interrupteur crépusculaire avec cellule photoélectrique, y compris les accessoires de montage
Données techniques: Coût énergétique 12.231 MJ; Émission de CO2 0.675 kg
Déchets:
- emballage: re150101 Emballages en papier et en carton; quantité 0.038 kg

**mt35cgm090a** U Interrupteur horaire programmable
Données techniques: Coût énergétique 15.706 MJ; Émission de CO2 0.857 kg
Déchets:
- emballage: re150101 Emballages en papier et en carton; quantité 0.038 kg

**mt35cgm070a** U Contacteur de manoeuvre
Données techniques: Coût énergétique 46.981 MJ; Émission de CO2 2.500 kg
Déchets:
- emballage: re150101 Emballages en papier et en carton; quantité 0.034 kg

**mt35cgm021bbeah** U Disjoncteur magnétothermique
Données techniques: Coût énergétique 46.981 MJ; Émission de CO2 2.500 kg
Déchets:
- emballage: re150101 Emballages en papier et en carton; quantité 0.035 kg

**mt35cgm031fg** U Interrupteur différentiel instantané
Données techniques: Coût énergétique 23.500 MJ; Émission de CO2 1.265 kg
Déchets:
- emballage: re150101 Emballages en papier et en carton; quantité 0.035 kg
