# Cellule modulaire

- Propriété du fichier: CYPE Ingenieros S.A.
- Format: FIEBDC-3/2016
- Logiciel: Générateur de prix de la construction. CYPE Ingenieros, S.A.
- Date: 15/04/2024
- Zone géographique: Côte d'Ivoire
- Devise: XOF
- Coûts indirects: 3 %
- Frais généraux: 13 %
- Bénéfice: 6 %
- TVA: 18 %

## X Réseaux divers

### XE Électricité

#### XEP Postes de transformation

**XEP020** U Cellule modulaire.
Cellule de protection avec disjoncteur, de 24 kV de tension assignée, 400 A d'intensité nominale, 480x845x1740 mm, avec isolation intégrale de SF6, constituée de corps métallique, jeu de barres de cuivre, inter-sectionneur tripolaire à 3 positions connecté/sectionné/mis à la terre. Comprend les accessoires nécessaires à une installation correcte.
Inclut: Montage, connexion et contrôle de son bon fonctionnement.
Critère pour le métré: Nombre d'unités prévues, selon documentation graphique du Projet.
Critère pour le mémoire: On mesurera le nombre d'unités réellement exécutées selon les spécifications du Projet.

| Code | U | Désignation | Quantité | Prix | Montant |
|---|---|---|---|---|---|
| mt35amt025a | U | Cellule de protection avec disjoncteur, de 24 kV de tension assignée, 400 A d'intensité nominale, 480x845x1740 mm, avec isolation intégrale de SF6, constituée de corps métallique, jeu de barres de cuivre, inter-sectionneur tripolaire à 3 positions connecté/sectionné/mis à la terre. (matériau) | 1 | 12786315.09 | 12786315.090 |
| mo003 | h | Compagnon professionnel III/CP2 électricien. (main-d'œuvre) | 2.32 | 1939.14 | 4498.805 |
| mo102 | h | Ouvrier professionnel II/OP électricien. (main-d'œuvre) | 2.32 | 1207.61 | 2801.655 |
| % | % | Frais de chantier des unités d'ouvrage | 2 % | 12793615.550 | 255872.311 |
|  |  | Coûts directs |  |  | 13049487.861 |

## Ressources

**mt35amt025a** U Cellule de protection avec disjoncteur
Données techniques: Coût énergétique 4772.885 MJ; Émission de CO2 200.230 kg
Déchets:
- emballage: re150101 Emballages en papier et en carton. (composant de déchet); quantité 2.143 kg; Code CED 15 01 01; Masse de l'élément 1 kg; Volume 0.001333 m3
