# Isolation thermique sous plancher, avec des laines minérales

- Propriété du fichier: CYPE INGENIEROS, S.A.
- Format: FIEBDC-3/2002
- Zone géographique: Côte d'Ivoire
- Devise: XOF
- Coûts indirects: 3.00 %
- Frais généraux: 13.00 %
- Bénéfice: 6.00 %
- TVA: 18.00 %

## F Aménagements et finitions

### FI Isolations intérieures

#### FIF Planchers

**FIF010** m² Isolation thermique sous plancher, avec des laines minérales.
Isolation thermique sous plancher, avec panneau semi-rigide en laine de verre TECH Slab 3.0 G1 (Panneau Neto) "ISOVER", de 60 mm d'épaisseur, revêtu sur une de ses faces par un voile minéral noire, résistance thermique 1,32 m²K/W, conductivité thermique 0,038 W/(mK), densité 70 kg/m³, chaleur spécifique 840 J/kgK, coefficient d'absorption acoustique moyen 0,8 pour une fréquence de 500 Hz et coefficient de résistance à la diffusion de la vapeur d'eau 1. Mise en place: bord à bord, avec des fixations mécaniques.
Inclut: Nettoyage et préparation de la surface support. Implantation et découpe de l'isolant. Mise en place de l'isolant. Fixation de l'isolant.
Critère pour le métré: Surface mesurée selon documentation graphique du Projet.
Critère pour le mémoire: On mesurera la surface réellement exécutée selon les spécifications du Projet.

| Code | U | Désignation | Quantité | Prix | Montant |
|---|---|---|---|---|---|
| mt16lvi060pe | m² | Panneau semi-rigide en laine de verre TECH Slab 3.0 G1 (Panneau Neto) "ISOVER", selon NF EN 13162, revêtu sur une de ses faces par un voile minéral noire, de 60 mm d'épaisseur, conductivité thermique 0,038 W/(mK), densité 70 kg/m³, coefficient d'absorption acoustique moyen 0,8 pour une fréquence de 500 Hz, Euroclasse A2-s1, d0 de réaction au feu selon NF EN 13501-1 et coefficient de résistance à la diffusion de la vapeur d'eau 1. (matériau) | 1.050 | 17589.04 | 18468.49 |
| mt16aaa020bc | U | Fixation mécanique pour panneaux isolants de laine de verre, placés directement sur la surface support. (matériau) | 3.000 | 109.93 | 329.79 |
| % | % | Frais de chantier des unités d'ouvrage | 2 % | 18798.28 | 375.97 |
|  |  | Coûts directs |  |  | 19174.25 |
