# Isolation acoustique au bruit aérien sur faux plafond, avec des panneaux en laine minérale

- Propriété du fichier: CYPE INGENIEROS, S.A.
- Format: FIEBDC-3/2002
- Zone géographique: Côte d'Ivoire
- Devise: XOF
- Coûts indirects: 3.00 %
- Frais généraux: 13.00 %
- Bénéfice: 6.00 %
- TVA: 18.00 %

## F Aménagements et finitions

### FI Isolations intérieures

#### FIL Plafonds suspendus

**FIL010** m² Isolation acoustique au bruit aérien sur faux plafond, avec des panneaux en laine minérale.
Isolation acoustique au bruit aérien sur faux plafond, avec matelas léger en laine minérale Arena, de haute densité, Arena Confort "ISOVER", selon NF EN 13162, revêtu sur une de ses faces par un voile de verre de couleur noire, de 30 mm d'épaisseur, résistance thermique 0,8 m²K/W, conductivité thermique 0,037 W/(mK).
Critère d'évaluation économique: Le prix ne comprend pas le faux plafond.
Inclut: Découpe et ajustement de l'isolant. Mise en place de l'isolant.
Critère pour le métré: Surface mesurée selon documentation graphique du Projet.
Critère pour le mémoire: On mesurera la surface réellement exécutée selon les spécifications du Projet.

| Code | U | Désignation | Quantité | Prix | Montant |
|---|---|---|---|---|---|
| mt16lvi020j | m² | Matelas léger en laine minérale Arena, de haute densité, Arena Confort "ISOVER", selon NF EN 13162, revêtu sur une de ses faces par un voile de verre de couleur noire, de 30 mm d'épaisseur, résistance thermique 0,8 m²K/W, conductivité thermique 0,037 W/(mK), Euroclasse A2-s1, d0 de réaction au feu selon NF EN 13501-1, capacité d'absorption d'eau à court terme <=1 kg/m² et coefficient de résistance à la diffusion de la vapeur d'eau 1. (matériau) | 1.050 | 6088.51 | 6392.94 |
| mo054 | h | Compagnon professionnel III/CP2 poseur d'isolants rigides ou flexibles. (main-d'œuvre) | 0.074 | 1939.14 | 143.50 |
| mo101 | h | Ouvrier professionnel II/OP poseur d'isolants rigides ou flexibles. (main-d'œuvre) | 0.074 | 1209.92 | 89.53 |
| % | % | Frais de chantier des unités d'ouvrage | 2 % | 6625.97 | 132.52 |
|  |  | Coûts directs |  |  | 6758.49 |
