# Isolation acoustique au bruit aérien sur faux plafond, avec des panneaux en laine minérale

- Propriété du fichier: CYPE Ingenieros S.A.
- Format: FIEBDC-3/2016
- Logiciel: Générateur de prix de la construction. CYPE Ingenieros, S.A.
- Date: 01/07/2024
- Zone géographique: Côte d'Ivoire
- Devise: XOF
- Coûts indirects: 3 %
- Frais généraux: 13 %
- Bénéfice: 6 %
- TVA: 18 %

## F Aménagements et finitions

### FI Isolations intérieures

#### FIL Plafonds suspendus

**FIL010** m² Isolation acoustique au bruit aérien sur faux plafond, avec des panneaux en laine minérale.
Isolation acoustique au bruit aérien sur faux plafond, avec panneau rigide en laine minérale Arena, de haute densité, Arena Absorción "ISOVER", selon NF EN 13162, revêtu sur une de ses faces par un voile de verre de couleur noire, de 15 mm d'épaisseur, résistance thermique 0,45 m²K/W, conductivité thermique 0,032 W/(mK).
Critère d'évaluation économique: Le prix ne comprend pas le faux plafond.
Inclut: Découpe et ajustement de l'isolant. Mise en place de l'isolant.
Critère pour le métré: Surface mesurée selon documentation graphique du Projet.
Critère pour le mémoire: On mesurera la surface réellement exécutée selon les spécifications du Projet.

| Code | U | Désignation | Quantité | Prix | Montant |
|---|---|---|---|---|---|
| mt16lvi020a | m² | Panneau rigide en laine minérale Arena, de haute densité, Arena Absorción "ISOVER", selon NF EN 13162, revêtu sur une de ses faces par un voile de verre de couleur noire, de 15 mm d'épaisseur, résistance thermique 0,45 m²K/W, conductivité thermique 0,032 W/(mK), Euroclasse A1 de réaction au feu selon NF EN 13501-1, capacité d'absorption d'eau à court terme <=1 kg/m² et coefficient de résistance à la diffusion de la vapeur d'eau 1. (matériau) | 1.05 | 7991.17 | 8390.729 |
| mo054 | h | Compagnon professionnel III/CP2 poseur d'isolants rigides ou flexibles. (main-d'œuvre) | 0.074 | 1939.14 | 143.496 |
| mo101 | h | Ouvrier professionnel II/OP poseur d'isolants rigides ou flexibles. (main-d'œuvre) | 0.074 | 1209.92 | 89.534 |
| % | % | Frais de chantier des unités d'ouvrage | 2 % | 8623.759 | 172.475 |
|  |  | Coûts directs |  |  | 8796.234 |

Déchets:
- pose: mt16lvi020a; facteur de déchet 0.048

## Ressources

**mt16lvi020a** m² Panneau rigide en laine minérale Arena
Données techniques: Coût énergétique 30.975 MJ; Émission de CO2 1.165 kg; Code CED 17 06 04; Masse de l'élément 1 kg; Volume 0.001667 m3
Déchets:
- emballage: re170203 Plastique. (composant de déchet); quantité 0.024 kg; Code CED 17 02 03; Masse de l'élément 1 kg; Volume 0.001667 m3
