# Conduit de laine minérale

- Propriété du fichier: CYPE Ingenieros S.A.
- Format: FIEBDC-3/2016
- Logiciel: Générateur de prix de la construction. CYPE Ingenieros, S.A.
- Date: 01/07/2024
- Zone géographique: Côte d'Ivoire
- Devise: XOF
- Coûts indirects: 3 %
- Frais généraux: 13 %
- Bénéfice: 6 %
- TVA: 18 %

## T Équipements techniques

### TV Climatisation et ventilation

#### TVA Distribution d'air

**TVA160** m² Conduit de laine minérale.
Conduit rectangulaire pour la distribution de l'air climatisé formé par panneau rigide à haute densité de laine de verre Climaver A1 Apta "ISOVER", selon NF EN 14303, de 40 mm d'épaisseur, revêtu d'aluminium renforcé + kraft et maille de verre par l'extérieur et tissu NETO par l'intérieur, résistance thermique 1,25 m²K/W, conductivité thermique 0,032 W/(mK). Comprend les coudes, les dérivations, scellement des liaisons avec colle Climaver, les piquages, les supports métalliques galvanisés, les éléments de fixation, scellement des tronçons avec ruban Climaver en aluminium, les accessoires de montage et les pièces spéciales.
Inclut: Implantation du parcours des conduits. Marquage et ancrage postérieur des supports des conduites. Montage et fixation des conduits. Scellement des liaisons. Contrôle de son bon fonctionnement. Nettoyage final.
Critère pour le métré: Surface projetée, selon documentation graphique du Projet, calculée comme produit du périmètre extérieur par la longueur du tronçon, mesurée entre les axes des éléments ou des points à connecter, sans décompter les pièces spéciales.
Critère pour le mémoire: On mesurera la surface réellement exécutée selon les spécifications du Projet.

| Code | U | Désignation | Quantité | Prix | Montant |
|---|---|---|---|---|---|
| mt42coi010gb | m² | Panneau rigide à haute densité de laine de verre Climaver A1 Apta "ISOVER", selon NF EN 14303, de 40 mm d'épaisseur, revêtu d'aluminium renforcé + kraft et maille de verre par l'extérieur et tissu NETO par l'intérieur, pour la formation de conduits autoportants pour la distribution d'air en climatisation, résistance thermique 1,25 m²K/W, conductivité thermique 0,032 W/(mK), Euroclasse A1 de réaction au feu selon NF EN 13501-1, avec code de désignation MW-EN 14303-T5-MV1. (matériau) | 1.15 | 28920.44 | 33258.506 |
| mt42coi020a | m | Ruban "Climaver" d'aluminium de 50 microns d'épaisseur et 63 mm de largeur, avec adhésif à base de résines acryliques, pour le scellement des liaisons de conduits de laine de verre "Climaver". (matériau) | 1.5 | 276.52 | 414.780 |
| mt42coi030 | kg | Adhésif vinylique en dispersion aqueuse, Cola Climaver "ISOVER", pour assemblage des conduits en laine de verre. (matériau) | 0.01 | 9580.95 | 95.810 |
| mt42con025 | U | Support métallique en acier galvanisé pour fixation au plancher de conduit rectangulaire de laine minérale pour la distribution d'air en climatisation. (matériau) | 0.5 | 3602.37 | 1801.185 |
| mt42www011 | U | Répercussion, par m², de produits complémentaires pour fixation et confection de canalisations d'air dans les installations de climatisation. (matériau) | 0.1 | 11246.84 | 1124.684 |
| mo012 | h | Compagnon professionnel III/CP2 monteur de conduits de fibres minérales. (main-d'œuvre) | 0.369 | 1939.14 | 715.543 |
| mo083 | h | Ouvrier professionnel II/OP monteur de conduits de fibres minérales. (main-d'œuvre) | 0.369 | 1209.92 | 446.460 |
| % | % | Frais de chantier des unités d'ouvrage | 2 % | 37856.968 | 757.139 |
|  |  | Coûts directs |  |  | 38614.107 |

Déchets:
- pose: mt42coi010gb; facteur de déchet 0.024
- pose: mt42coi020a; facteur de déchet 0.048

## Ressources

**mt42coi010gb** m² Panneau rigide à haute densité de laine de verre Climaver A1 Apta "ISOVER"
Données techniques: Coût énergétique 52.350 MJ; Émission de CO2 3.164 kg; Code CED 17 06 04; Masse de l'élément 2.4 kg; Volume 0.004 m3
Déchets:
- emballage: re170203 Plastique. (composant de déchet); quantité 0.034 kg; Code CED 17 02 03; Masse de l'élément 1 kg; Volume 0.001667 m3

**mt42coi020a** m Ruban "Climaver" d'aluminium de 50 microns d'épaisseur et 63 mm de largeur
Données techniques: Coût énergétique 1.436 MJ; Émission de CO2 0.094 kg; Code CED 17 04 02; Masse de l'élément 0.0085 kg; Volume 0.000006 m3
Déchets:
- emballage: re170203 Plastique; quantité 0.005 kg
