# Isolation thermique par l'intérieur de la couche extérieure, en façade double paroi en maçonnerie à revêtir

- Propriété du fichier: CYPE INGENIEROS, S.A.
- Format: FIEBDC-3/2002
- Zone géographique: Côte d'Ivoire
- Devise: XOF
- Coûts indirects: 3.00 %
- Frais généraux: 13.00 %
- Bénéfice: 6.00 %
- TVA: 18.00 %

## F Aménagements et finitions

### FI Isolations intérieures

#### FIU Doublages

**FIU090** m² Isolation thermique par l'intérieur de la couche extérieure, en façade double paroi en maçonnerie à revêtir.
Isolation thermique par l'intérieur de la couche extérieure, en façade double paroi en maçonnerie à revêtir, avec panneau semi-rigide en laine minérale, Geowall 37 "ISOVER", selon NF EN 13162, non revêtu, de 40 mm d'épaisseur, résistance thermique 1,081 m²K/W, conductivité thermique 0,037 W/(mK). Mise en place: bord à bord, avec des plots de mortier-colle. Comprend le ruban autoadhésif pour le scellement des joints.
Inclut: Implantation et découpe de l'isolant. Application de l'adhésif. Mise en place de l'isolant. Résolution des points singuliers. Scellement des joints et des liaisons.
Critère pour le métré: Surface mesurée selon documentation graphique du Projet.
Critère pour le mémoire: On mesurera la surface réellement exécutée selon les spécifications du Projet.

| Code | U | Désignation | Quantité | Prix | Montant |
|---|---|---|---|---|---|
| mt16aaa040b | kg | Mortier-colle pour fixation de panneaux isolants, dans les parements verticaux. (matériau) | 1.000 | 380.53 | 380.53 |
| mt16lri010bg | m² | Panneau semi-rigide en laine minérale, Geowall 37 "ISOVER", selon NF EN 13162, non revêtu, de 40 mm d'épaisseur, résistance thermique 1,081 m²K/W, conductivité thermique 0,037 W/(mK), coefficient d'absorption acoustique moyen 0,7 pour une fréquence de 500 Hz et Euroclasse A1 de réaction au feu selon NF EN 13501-1. (matériau) | 1.050 | 2790.57 | 2930.10 |
| mt16aaa030 | m | Ruban autoadhésif pour le scellement des joints. (matériau) | 0.440 | 253.69 | 111.62 |
| mo054 | h | Compagnon professionnel III/CP2 poseur d'isolants rigides ou flexibles. (main-d'œuvre) | 0.115 | 1939.14 | 223.00 |
| mo101 | h | Ouvrier professionnel II/OP poseur d'isolants rigides ou flexibles. (main-d'œuvre) | 0.115 | 1209.92 | 139.14 |
| % | % | Frais de chantier des unités d'ouvrage | 2 % | 3784.39 | 75.69 |
|  |  | Coûts directs |  |  | 3860.08 |
