# Trappe pour doublage en plaques de plâtre. Système "KNAUF"

- Propriété du fichier: CYPE Ingenieros S.A.
- Format: FIEBDC-3/2016
- Logiciel: Générateur de prix de la construction. CYPE Ingenieros, S.A.
- Date: 27/06/2024
- Zone géographique: Côte d'Ivoire
- Devise: XOF
- Coûts indirects: 3 %
- Frais généraux: 13 %
- Bénéfice: 6 %
- TVA: 18 %

## F Aménagements et finitions

### FD Doublages

#### FDP Contrecloisons en plaques de plâtre sur ossature métallique

**FDP090** U Trappe pour doublage en plaques de plâtre. Système "KNAUF".
Trappe d'accès gamme Cortafuego, Cortafuego Tras EI 60 30, système E135.a "KNAUF", de 600x1200 mm, constituée de cadre en acier et porte de plaque de plâtre (2 coupe-feu (DF), de 15 mm d'épaisseur chaque plaque), pour doublage en plaques de plâtre. Comprend les accessoires de montage.
Critère d'évaluation économique: Le prix comprend la résolution des rencontres et des points singuliers.
Inclut: Marquage et découpe de la plaque de plâtre. Mise en place de la trappe.
Critère pour le métré: Nombre d'unités prévues, selon documentation graphique du Projet.
Critère pour le mémoire: On mesurera le nombre d'unités réellement mises en place selon les spécifications du Projet.

| Code | U | Désignation | Quantité | Prix | Montant |
|---|---|---|---|---|---|
| mt12ppk060dokoch | U | Trappe d'accès gamme Cortafuego, Cortafuego Tras EI 60 30, système E135.a "KNAUF", de 600x1200 mm, constituée de cadre en acier et porte de plaque de plâtre (2 coupe-feu (DF), de 15 mm d'épaisseur chaque plaque). (matériau) | 1 | 340736.93 | 340736.930 |
| mo053 | h | Compagnon professionnel III/CP2 plaquiste. (main-d'œuvre) | 0.127 | 1939.14 | 246.271 |
| mo100 | h | Ouvrier professionnel II/OP plaquiste. (main-d'œuvre) | 0.127 | 1209.92 | 153.660 |
| % | % | Frais de chantier des unités d'ouvrage | 2 % | 341136.861 | 6822.737 |
|  |  | Coûts directs |  |  | 347959.598 |

## Ressources

**mt12ppk060dokoch** U Trappe d'accès gamme Cortafuego
Données techniques: Coût énergétique 121.923 MJ; Émission de CO2 6.206 kg
Déchets:
- emballage: re150101 Emballages en papier et en carton. (composant de déchet); quantité 0.086 kg; Code CED 15 01 01; Masse de l'élément 1 kg; Volume 0.001333 m3
