# Faux plafond continu en plaques de plâtre, de radioprotection. Système "KNAUF"

- Propriété du fichier: CYPE Ingenieros S.A.
- Format: FIEBDC-3/2016
- Logiciel: Générateur de prix de la construction. CYPE Ingenieros, S.A.
- Date: 27/06/2024
- Zone géographique: Côte d'Ivoire
- Devise: XOF
- Coûts indirects: 3 %
- Frais généraux: 13 %
- Bénéfice: 6 %
- TVA: 18 %

## F Aménagements et finitions

### FL Revêtements de plafonds

#### FLN Plafonds suspendus non démontables, en plaques de plâtre

**FLN110** m² Faux plafond continu en plaques de plâtre, de radioprotection. Système "KNAUF".
Faux plafond continu suspendu, lisse, situé à une hauteur inférieure à 4 m, avec niveau de qualité de la finition Q1. Système K112.es "KNAUF" (12,5+0,5+1+27+27), constitué de: OSSATURE: structure métallique en acier galvanisé de fourrures primaires 60/27 mm avec une modulation de 1000 mm et suspendues du plancher ou de l'élément support en béton avec ancrages directs de 125 mm, pour fourrure 60/27, "KNAUF", et tiges tous les 750 mm, et de fourrures secondaires fixées perpendiculairement aux primaires avec raccords type éclisse avec une modulation de 312,5 mm; PLAQUES: une couche de plaques de radioprotection RX 12,5+0,5 mm "KNAUF" constituées d'une plaque de plâtre DF / NF EN 520 - 625 / 2600 / 12,5, coupe-feu, revêtues sur une de leurs faces avec une feuille de carton et une autre de plomb de 0,5 mm. Comprend les profilés UD 28x27 "KNAUF", les fixations pour l'ancrage des profilés, la visserie pour la fixation des plaques, la bande acoustique sous les profilés périmétriques, la bande de plomb de 1 mm d'épaisseur derrière chaque profilé secondaire, la pâte à joints Safeboard Spachtel "KNAUF" et les accessoires de montage.
Inclut: Implantation des axes de la structure métallique. Mise en place de la bande acoustique. Nivellement et fixation des profilés périmétriques. Signalisation des points d'ancrage au plancher ou à l'élément support. Nivellement et suspension des profilés primaires et secondaires de la structure. Découpe des plaques. Fixation des plaques. Résolution des rencontres et des points singuliers. Traitement des joints.
Critère pour le métré: Surface mesurée entre les parements, selon documentation graphique du Projet, sans déduire les trémies pour les installations.
Critère pour le mémoire: On mesurera la surface réellement exécutée selon les spécifications du Projet, sans déduire les ouvertures de surface inférieure à 1 m².

| Code | U | Désignation | Quantité | Prix | Montant |
|---|---|---|---|---|---|
| mt12pfk012b | m | Profilé UD 28x27 en tôle d'acier galvanisé, "KNAUF", épaisseur 0,6 mm. (matériau) | 0.4 | 1048.58 | 419.432 |
| mt12ptk030 | U | Fixation "KNAUF" pour béton. (matériau) | 2.3 | 271.78 | 625.094 |
| mt12pek020ta | U | Ancrage direct de 125 mm, pour fourrure 60/27, "KNAUF". (matériau) | 1.5 | 352.8 | 529.200 |
| mt12ptk010ab | U | Vis LN "KNAUF" 3,5x11. (matériau) | 3 | 9.61 | 28.830 |
| mt12pfk011a | m | Fourrure 60/27 "KNAUF", en tôle d'acier galvanisé. (matériau) | 4.4 | 1446.02 | 6362.488 |
| mt12pek020za | U | Connecteur, pour fourrure 60/27, "KNAUF". (matériau) | 0.9 | 166.33 | 149.697 |
| mt12pek020ra | U | Raccord type éclisse, pour fourrure 60/27, "KNAUF". (matériau) | 3.6 | 199.4 | 717.840 |
| mt12ark010a | m² | Plaque de radioprotection RX 12,5+0,5 mm "KNAUF" constituée d'une plaque de plâtre DF / NF EN 520 - 625 / 2600 / 12,5, coupe-feu, revêtue sur une de ses faces avec une feuille de carton et une autre de plomb de 0,5 mm, selon NF EN 14190; Euroclasse A2-s1, d0 de réaction au feu, selon NF EN 13501-1. (matériau) | 1.05 | 65443.07 | 68715.224 |
| mt12ark020a | m | Bande de plomb autoadhésive de radioprotection RX "KNAUF", de 50 mm de largeur et 1 mm d'épaisseur. (matériau) | 3.7 | 5521.1 | 20428.070 |
| mt12ptk010ce | U | Vis autoforeuse TN "KNAUF" 3,5x35. (matériau) | 37 | 10.03 | 371.110 |
| mt12pck020b | m | Bande acoustique de dilatation, autoadhésive, en mousse de polyuréthane à cellules fermées "KNAUF", de 3,2 mm d'épaisseur et 50 mm de largeur, résistance thermique 0,10 m²K/W, conductivité thermique 0,032 W/(mK). (matériau) | 0.4 | 208.18 | 83.272 |
| mt12ark040a | kg | Pâte à joints Safeboard Spachtel "KNAUF", à prise rapide (30 minutes), Euroclasse A1 de réaction au feu, selon NF EN 13501-1, intervalle de température de travail de 5 à 30°C, pour application manuelle sans bande à joint, selon NF EN 13963. (matériau) | 0.388 | 3377.43 | 1310.443 |
| mo015 | h | Compagnon professionnel III/CP2 monteur de faux plafonds en plaques de plâtre. (main-d'œuvre) | 0.386 | 1939.14 | 748.508 |
| mo082 | h | Ouvrier professionnel II/OP monteur de faux plafonds en plaques de plâtre. (main-d'œuvre) | 0.386 | 1209.92 | 467.029 |
| % | % | Frais de chantier des unités d'ouvrage | 2 % | 100956.237 | 2019.125 |
|  |  | Coûts directs |  |  | 102975.362 |

Déchets:
- pose: mt12pfk012b Profilé UD 28x27 en tôle d'acier galvanisé, "KNAUF", épaisseur 0,6 mm; facteur de déchet 0.0188
- pose: mt12pek020ta Ancrage direct de 125 mm, pour fourrure 60/27, "KNAUF"; facteur de déchet 0.02
- pose: mt12ptk010ab Vis LN "KNAUF" 3,5x11; facteur de déchet 0.005
- pose: mt12pfk011a Fourrure 60/27 "KNAUF", en tôle d'acier galvanisé; facteur de déchet 0.0171714
- pose: mt12pek020za Connecteur, pour fourrure 60/27, "KNAUF"; facteur de déchet 0.02
- pose: mt12pek020ra Raccord type éclisse, pour fourrure 60/27, "KNAUF"; facteur de déchet 0.02
- pose: mt12ark010a; facteur de déchet 0.0045
- pose: mt12ark020a Bande de plomb autoadhésive de radioprotection RX "KNAUF", de 50 mm de largeur et 1 mm d'épaisseur; facteur de déchet 0.048
- pose: mt12ptk010ce Vis autoforeuse TN "KNAUF" 3,5x35; facteur de déchet 0.00526316
- pose: mt12pck020b; facteur de déchet 0.06
- pose: mt12ark040a; facteur de déchet 0.0075

## Ressources

**mt12pfk012b** m Profilé UD 28x27 en tôle d'acier galvanisé, "KNAUF", épaisseur 0,6 mm
Données techniques: Coût énergétique 52.191 MJ; Émission de CO2 1.604 kg; Code CED 17 04 05; Masse de l'élément 0.39 kg; Volume 0.000186 m3
Déchets:
- emballage: re170203 Plastique. (composant de déchet); quantité 0.005 kg; Code CED 17 02 03; Masse de l'élément 1 kg; Volume 0.001667 m3

**mt12pek020ta** U Ancrage direct de 125 mm, pour fourrure 60/27, "KNAUF"
Données techniques: Coût énergétique 4.732 MJ; Émission de CO2 0.240 kg; Code CED 17 04 05; Masse de l'élément 0.235 kg; Volume 0.000112 m3
Déchets:
- emballage: re170203 Plastique; quantité 0.025 kg

**mt12ptk010ab** U Vis LN "KNAUF" 3,5x11
Données techniques: Coût énergétique 0.010 MJ; Émission de CO2 0.001 kg; Code CED 17 04 05; Masse de l'élément 0.001 kg
Déchets:
- emballage: re150101 Emballages en papier et en carton. (composant de déchet); quantité 0.001 kg; Code CED 15 01 01; Masse de l'élément 1 kg; Volume 0.001333 m3

**mt12pfk011a** m Fourrure 60/27 "KNAUF", en tôle d'acier galvanisé
Données techniques: Coût énergétique 74.764 MJ; Émission de CO2 2.294 kg; Code CED 17 04 05; Masse de l'élément 0.56 kg; Volume 0.000267 m3
Déchets:
- emballage: re170203 Plastique; quantité 0.005 kg

**mt12pek020za** U Connecteur, pour fourrure 60/27, "KNAUF"
Données techniques: Coût énergétique 3.307 MJ; Émission de CO2 0.166 kg; Code CED 17 04 05; Masse de l'élément 0.09 kg; Volume 0.000043 m3
Déchets:
- emballage: re170203 Plastique; quantité 0.025 kg

**mt12pek020ra** U Raccord type éclisse, pour fourrure 60/27, "KNAUF"
Données techniques: Coût énergétique 3.503 MJ; Émission de CO2 0.176 kg; Code CED 17 04 05; Masse de l'élément 0.11 kg; Volume 0.000052 m3
Déchets:
- emballage: re170203 Plastique; quantité 0.025 kg

**mt12ark010a** m² Plaque de radioprotection RX 12,5+0,5 mm "KNAUF" constituée d'une plaque de plâtre DF / NF EN 520 - 625 / 2600 / 12,5
Données techniques: Coût énergétique 1060.645 MJ; Émission de CO2 16.176 kg; Code CED 17 08 02; Masse de l'élément 16 kg; Volume 0.016 m3
Déchets:
- emballage: re170203 Plastique; quantité 0.015 kg

**mt12ark020a** m Bande de plomb autoadhésive de radioprotection RX "KNAUF", de 50 mm de largeur et 1 mm d'épaisseur
Données techniques: Coût énergétique 60.897 MJ; Émission de CO2 0.847 kg; Code CED 17 04 03; Masse de l'élément 0.565 kg; Volume 0.000377 m3
Déchets:
- emballage: re170203 Plastique; quantité 0.001 kg

**mt12ptk010ce** U Vis autoforeuse TN "KNAUF" 3,5x35
Données techniques: Coût énergétique 0.019 MJ; Émission de CO2 0.002 kg; Code CED 17 04 05; Masse de l'élément 0.0019 kg
Déchets:
- emballage: re150101 Emballages en papier et en carton; quantité 0.001 kg

**mt12pck020b** m Bande acoustique de dilatation
Données techniques: Coût énergétique 1.712 MJ; Émission de CO2 0.083 kg; Code CED 17 06 04; Masse de l'élément 0.0112 kg; Volume 0.000019 m3
Déchets:
- emballage: re170203 Plastique; quantité 0.001 kg

**mt12ark040a** kg Pâte à joints Safeboard Spachtel "KNAUF"
Données techniques: Coût énergétique 13.573 MJ; Émission de CO2 0.475 kg; Code CED 17 08 02; Masse de l'élément 1 kg; Volume 0.001 m3
Déchets:
- emballage: re170203 Plastique; quantité 0.028 kg
