# Toiture terrasse chaude, accessible, avec revêtement de sol flottant sur supports, de type conventionnel. Imperméabilisation avec des membranes de polyoléfines, de type monocouche

- Propriété du fichier: CYPE Ingenieros S.A.
- Format: FIEBDC-3/2016
- Logiciel: Générateur de prix de la construction. CYPE Ingenieros, S.A.
- Date: 01/07/2024
- Zone géographique: Côte d'Ivoire
- Devise: XOF
- Coûts indirects: 3 %
- Frais généraux: 13 %
- Bénéfice: 6 %
- TVA: 18 %

## E Enveloppe et finition extérieure

### ET Couvertures de toitures terrasses

#### ETE Toitures chaudes accessibles avec revêtement de sol flottant

**ETE090** m² Toiture terrasse chaude, accessible, avec revêtement de sol flottant sur supports, de type conventionnel. Imperméabilisation avec des membranes de polyoléfines, de type monocouche.
Toiture terrasse chaude, accessible, avec revêtement de sol flottante sur supports, type conventionnelle, pente de 1% à 5%, pour trafic piéton privé. FORME DE PENTES: via l'enceinte au niveau des noues, des arêtiers et des joints, avec des murets de brique creuse courante en terre cuite et couche d'argile expansée, déversée à sec et consolidée à sa surface avec du lait de ciment, en fournissant une résistance à la compression de 1 MPa et avec une conductivité thermique de 0,087 W/(mK), avec épaisseur moyenne de 10 cm; avec couche de régularisation de mortier de ciment, confectionné sur chantier, dosage 1:6 de 4 cm d'épaisseur, finition talochée; ISOLATION THERMIQUE: panneau rigide en polystyrène extrudé, à surface lisse et usinage latéral à feuillures mi-bois, de 50 mm d'épaisseur, résistance à la compression >= 300 kPa; COUCHE SEPARATRICE SOUS COUCHE DE RENFORT: géotextile non tissé composé de fibres de polyester unies par aiguilletage, (150 g/m²); COUCHE DE RENFORT: mortier de ciment CEM II/B-P 32,5 N type M-10 de 4 cm d'épaisseur; IMPERMÉABILISATION: type monocouche, adhérée, constituée d'une membrane d'étanchéité souple type EVAC, composée d'une double feuille de polyoléfine thermoplastique avec acétate de vinyle éthylène, avec les deux faces revêtues de fibres de polyester non tissées, de 0,52 mm d'épaisseur et 335 g/m², fixée au support sur toute sa surface via mortier-colle amélioré C2 E, et recouvrements fixés avec du mortier-colle amélioré C2 E S1; COUCHE SÉPARATRICE SOUS PROTECTION: géotextile en polypropylène-polyéthylène, (125 g/m²); COUCHE DE PROTECTION: revêtement flottant de dalles de ciment de 40x40 cm, appuyées sur supports réglables, de 30 à 50 mm.
Critère d'évaluation économique: Le prix ne comprend ni l'exécution et le scellement des joints ni l'exécution des arrêts aux rencontres avec les parements et les écoulements.
Inclut: Implantation des points singuliers. Implantation des pentes et traçage des noues, des faîtages et des jonctions. Réalisation des pentes via l'enceinte au niveau des noues, des arêtiers et des joints, avec des murets de brique. Remplissage des joints avec du polystyrène expansé. Déversement à sec de l'argile expansée jusqu'à atteindre le niveau supérieur des murets, et consolidation avec un lait de ciment. Coulage, extension et réglage du mortier de régularisation. Révision de la surface de base dans laquelle est réalisée la fixation de l'isolant conformément aux exigences de la technique à utiliser. Découpe, ajustement et mise en place de l'isolant. Mise en place de la couche séparatrice sous la couche de renfort. Réalisation de la base en mortier. Nettoyage et préparation de la surface. Application du mortier-colle. Mise en place de l'imperméabilisation. Mise en place de la couche séparatrice sous protection. Implantation du calepinage du revêtement. Mise en place des supports et réglage de la hauteur. Mise en place des carreaux avec joints larges.
Critère pour le métré: Surface mesurée en projection horizontale, selon documentation graphique du Projet, à partir des faces intérieures des parapets ou des acrotères qui la délimitent.
Critère pour le mémoire: On mesurera, en projection horizontale, la surface réellement exécutée selon les spécifications du Projet, à partir des faces intérieures des parapets ou des acrotères qui la délimitent.

| Code | U | Désignation | Quantité | Prix | Montant |
|---|---|---|---|---|---|
| mt04lcc010c | U | Brique creuse en terre cuite (tochana), à revêtir, 29x14x9 cm, pour utilisation en maçonnerie protégée (pièce en P), densité 805 kg/m³, selon NF EN 771-1. (matériau) | 3 | 219.58 | 658.740 |
| mt01arl030a | m³ | Argile expansée, fournie en sacs, selon NF EN 13055-1. (matériau) | 0.1 | 91841.83 | 9184.183 |
| mt09lec020b | m³ | Lait de ciment CEM II/B-P 32,5 N 1/3. (matériau) | 0.01 | 79178.73 | 791.787 |
| mt16pea020b | m² | Panneau rigide en polystyrène expansé, selon NF EN 13163, usinage latéral droit, de 20 mm d'épaisseur, résistance thermique 0,55 m²K/W, conductivité thermique 0,036 W/(mK), pour joint de dilatation. (matériau) | 0.01 | 1133.14 | 11.331 |
| mt08aaa010a | m³ | Eau. (matériau) | 0.008 | 1054.78 | 8.438 |
| mt01arg005a | t | Sable de carrière, pour mortier confectionné sur le chantier. (matériau) | 0.065 | 11441.2 | 743.678 |
| mt08cem000a | kg | Ciment gris en sacs. (matériau) | 10 | 76.65 | 766.500 |
| mt16pxa010abq | m² | Panneau rigide en polystyrène extrudé, selon NF EN 13164, à surface lisse et usinage latéral à feuillures mi-bois, de 50 mm d'épaisseur, résistance à la compression >= 300 kPa, résistance thermique 1,5 m²K/W, conductivité thermique 0,033 W/(mK), Euroclasse E de réaction au feu selon NF EN 13501-1, avec code de désignation XPS-EN 13164-T1-CS(10/Y)300-DS(70,90)-DLT(2)5-CC(2/1,5/50)125-WL(T)0,7-WD(V)3-FTCD1. (matériau) | 1.05 | 8294.75 | 8709.488 |
| mt14gsa020bc | m² | Géotextile non tissé composé de fibres de polyester unies par aiguilletage, avec une résistance à la traction longitudinale de 1,88 kN/m, une résistance à la traction transversale de 1,49 kN/m, une ouverture de cône à l'essai de perforation dynamique selon NF EN ISO 13433 inférieure à 40 mm, résistance CBR au poinçonnement 0,3 kN et une masse surfacique de 150 g/m², selon NF EN 13252. (matériau) | 1.05 | 574.18 | 602.889 |
| mt09mor010e | m³ | Mortier de ciment CEM II/B-P 32,5 N type M-10, confectionné sur site avec 380 kg/m³ de ciment et une proportion en volume 1/4. (matériau) | 0.04 | 93734.68 | 3749.387 |
| mt09mcr250a | kg | Mortier-colle amélioré, C2 E, avec temps ouvert allongé, selon NF EN 12004, pour la fixation de géomembranes, composé de ciments spéciaux, granulats sélectionnés et résines synthétiques. (matériau) | 4 | 492.23 | 1968.920 |
| mt15rev011a | m² | Membrane d'étanchéité souple type EVAC, composée d'une double feuille de polyoléfine thermoplastique avec acétate de vinyle éthylène, avec les deux faces revêtues de fibres de polyester non tissées, de 0,52 mm d'épaisseur et 335 g/m², selon NF EN 13956. (matériau) | 1.1 | 11081.69 | 12189.859 |
| mt09mcr250b | kg | Mortier-colle amélioré, C2 E S1, avec temps ouvert allongé et grande déformabilité, selon NF EN 12004, pour la fixation de recouvrements de géomembranes, composé de ciments spéciaux, granulats sélectionnés et résines synthétiques. (matériau) | 0.3 | 2109.56 | 632.868 |
| mt14gsa010ce | m² | Géotextile non tissé synthétique, thermosoudé, en polypropylène-polyéthylène, avec une résistance à la traction longitudinale de 9,5 kN/m, une résistance à la traction transversale de 10 kN/m, une ouverture de cône à l'essai de perforation dynamique selon NF EN ISO 13433 inférieure à 28 mm, résistance CBR au poinçonnement 1,56 kN et une masse surfacique de 125 g/m². (matériau) | 1.05 | 1296.01 | 1360.811 |
| mt18acc030aa | U | Support réglable, en polyoléfine, avec addition de charge minérale, de couleur noire, avec 750 k de capacité mécanique à compression et base arrondie plate, pour des hauteurs comprises entre 30 et 50 mm; stabilité thermique de -25°C jusqu'à 110°C; imputrescible, avec résistance au vieillissement et aux intempéries. (matériau) | 7.5 | 894.08 | 6705.600 |
| mt18bho010b | m² | Dalle de ciment avec finition à gravillons lavés, de 40x40 cm. (matériau) | 1.05 | 6874.95 | 7218.698 |
| mq06hor010 | h | Bétonnière électrique avec une capacité de gâchage de 160 l. (matériel) | 0.028 | 1618.08 | 45.306 |
| mo020 | h | Compagnon professionnel III/CP2 construction. (main-d'œuvre) | 0.285 | 1887.12 | 537.829 |
| mo113 | h | Ouvrier d'exécution I/OE1 construction. (main-d'œuvre) | 0.738 | 1164.21 | 859.187 |
| mo029 | h | Compagnon professionnel III/CP2 poseur de membranes d'étanchéité. (main-d'œuvre) | 0.158 | 1887.12 | 298.165 |
| mo067 | h | Ouvrier professionnel II/OP poseur de membranes d'étanchéité. (main-d'œuvre) | 0.158 | 1209.92 | 191.167 |
| mo054 | h | Compagnon professionnel III/CP2 poseur d'isolants rigides ou flexibles. (main-d'œuvre) | 0.053 | 1939.14 | 102.774 |
| mo101 | h | Ouvrier professionnel II/OP poseur d'isolants rigides ou flexibles. (main-d'œuvre) | 0.053 | 1209.92 | 64.126 |
| % | % | Frais de chantier des unités d'ouvrage | 2 % | 57401.731 | 1148.035 |
|  |  | Coûts directs |  |  | 58549.766 |

Déchets:
- pose: mt04lcc010c; facteur de déchet 0.0310799
- pose: mt01arl030a Argile expansée, fournie en sacs, selon NF EN 13055-1; facteur de déchet 0.003
- pose: mt09lec020b Lait de ciment CEM II/B-P 32,5 N 1/3; facteur de déchet 0.0036
- pose: mt16pea020b; facteur de déchet 0.048
- pose: mt01arg005a Sable de carrière, pour mortier confectionné sur le chantier; facteur de déchet 0.00501329
- pose: mt08cem000a Ciment gris en sacs; facteur de déchet 0.00756
- pose: mt16pxa010abq; facteur de déchet 0.0475913
- pose: mt14gsa020bc; facteur de déchet 0.07
- pose: mt09mor010e; facteur de déchet 0.0036
- pose: mt09mcr250a; facteur de déchet 0.07
- pose: mt15rev011a; facteur de déchet 0.035
- pose: mt09mcr250b; facteur de déchet 0.056132
- pose: mt14gsa010ce; facteur de déchet 0.07
- pose: mt18bho010b Dalle de ciment avec finition à gravillons lavés, de 40x40 cm; facteur de déchet 0.02086

## Ressources

**mt04lcc010c** U Brique creuse en terre cuite (tochana)
Données techniques: Coût énergétique 10.600 MJ; Émission de CO2 0.684 kg; Code CED 17 01 02; Masse de l'élément 2.94 kg; Volume 0.002352 m3
Déchets:
- emballage: re170201 Bois. (composant de déchet); quantité 0.014 kg; Code CED 17 02 01; Masse de l'élément 1 kg; Volume 0.000909 m3
- emballage: re170203 Plastique. (composant de déchet); quantité 0.001 kg; Code CED 17 02 03; Masse de l'élément 1 kg; Volume 0.001667 m3

**mt01arl030a** m³ Argile expansée, fournie en sacs, selon NF EN 13055-1
Données techniques: Coût énergétique 1051.540 MJ; Émission de CO2 67.918 kg; Code CED 01 04 09; Masse de l'élément 350 kg; Volume 0.21875 m3
Déchets:
- emballage: re170203 Plastique; quantité 1.75 kg

**mt09lec020b** m³ Lait de ciment CEM II/B-P 32,5 N 1/3
Données techniques: Coût énergétique 3724.000 MJ; Émission de CO2 323.000 kg; Code CED 17 01 01; Masse de l'élément 1900 kg; Volume 1.266667 m3

**mt16pea020b** m² Panneau rigide en polystyrène expansé
Données techniques: Coût énergétique 57.501 MJ; Émission de CO2 1.999 kg; Code CED 17 06 04; Masse de l'élément 0.6 kg; Volume 0.001 m3
Déchets:
- emballage: re170203 Plastique; quantité 0.024 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt16pxa010abq** m² Panneau rigide en polystyrène extrudé
Données techniques: Coût énergétique 133.967 MJ; Émission de CO2 4.271 kg; Code CED 17 06 04; Masse de l'élément 1.5 kg; Volume 0.0025 m3
Déchets:
- emballage: re170203 Plastique; quantité 0.024 kg

**mt14gsa020bc** m² Géotextile non tissé composé de fibres de polyester unies par aiguilletage
Données techniques: Coût énergétique 8.742 MJ; Émission de CO2 0.453 kg; Code CED 17 06 04; Masse de l'élément 0.15 kg; Volume 0.00025 m3
Déchets:
- emballage: re170203 Plastique; quantité 0.024 kg

**mt09mor010e** m³ Mortier de ciment CEM II/B-P 32,5 N type M-10
Données techniques: Coût énergétique 3724.000 MJ; Émission de CO2 323.000 kg; Code CED 17 01 01; Masse de l'élément 1900 kg; Volume 1.266667 m3

**mt09mcr250a** kg Mortier-colle amélioré
Données techniques: Coût énergétique 3.871 MJ; Émission de CO2 0.344 kg; Code CED 17 09 04; Masse de l'élément 1 kg; Volume 0.000667 m3
Déchets:
- emballage: re170203 Plastique; quantité 0.003 kg

**mt15rev011a** m² Membrane d'étanchéité souple type EVAC
Données techniques: Coût énergétique 39.236 MJ; Émission de CO2 1.948 kg; Code CED 17 02 03; Masse de l'élément 0.335 kg; Volume 0.000558 m3
Déchets:
- emballage: re170203 Plastique; quantité 0.07 kg

**mt09mcr250b** kg Mortier-colle amélioré
Données techniques: Coût énergétique 3.871 MJ; Émission de CO2 0.344 kg; Code CED 17 09 04; Masse de l'élément 1 kg; Volume 0.000667 m3
Déchets:
- emballage: re170203 Plastique; quantité 0.003 kg

**mt14gsa010ce** m² Géotextile non tissé synthétique
Données techniques: Coût énergétique 14.790 MJ; Émission de CO2 0.513 kg; Code CED 17 06 04; Masse de l'élément 0.125 kg; Volume 0.000208 m3
Déchets:
- emballage: re170203 Plastique; quantité 0.024 kg

**mt18acc030aa** U Support réglable
Données techniques: Coût énergétique 13.118 MJ; Émission de CO2 0.711 kg
Déchets:
- emballage: re150101 Emballages en papier et en carton; quantité 0.072 kg

**mt18bho010b** m² Dalle de ciment avec finition à gravillons lavés, de 40x40 cm
Données techniques: Coût énergétique 9.352 MJ; Émission de CO2 12.771 kg; Code CED 17 01 01; Masse de l'élément 85 kg; Volume 0.056667 m3
Déchets:
- emballage: re170201 Bois; quantité 0.037 kg
- emballage: re170203 Plastique; quantité 0.019 kg
