# Peinture apte pour être en contact avec eau potable

- Propriété du fichier: CYPE Ingenieros S.A.
- Format: FIEBDC-3/2016
- Logiciel: Générateur de prix de la construction. CYPE Ingenieros, S.A.
- Date: 01/07/2024
- Zone géographique: Côte d'Ivoire
- Devise: XOF
- Coûts indirects: 3 %
- Frais généraux: 13 %
- Bénéfice: 6 %
- TVA: 18 %

## F Aménagements et finitions

### FP Peintures

#### FPA Peintures alimentaires

**FPA020** m² Peinture apte pour être en contact avec eau potable.
Application manuelle de deux couches de revêtement synthétique élastique imperméabilisant bicomposant à base de résines de polyuréthane aliphatique, sans dissolvants, MasterSeal M 808 "MBCC de Sika", avec certificat de potabilité, couleur grise, nettoyage et préparation de la surface à peindre, par projection à sec d'un jet de particules de matériau abrasif, jusqu'à atteindre un degré de préparation Sa2 selon NF EN ISO 8501-1, en obtenant une rugosité minimale de 50 microns, (rendement: 0,25 kg/m² par couche), sur des surfaces en acier en contact avec eau potable.
Inclut: Nettoyage et préparation de la surface support. Préparation du mélange. Application de deux couches de finition. Retrait et stockage du matériau projeté et des restes générés. Chargement du matériau projeté et des restes générés dans le camion ou la benne.
Critère pour le métré: Surface mesurée selon documentation graphique du Projet, avec le même critère que le support de base.
Critère pour le mémoire: On mesurera la surface réellement exécutée selon les spécifications du Projet, avec le même critère que le support de base.

| Code | U | Désignation | Quantité | Prix | Montant |
|---|---|---|---|---|---|
| mt08lim010a | kg | Abrasif pour le nettoyage par jet ou à pression, constitué de particules de silicate d'aluminium. (matériau) | 2.625 | 177.34 | 465.518 |
| mt15bas280c | kg | Revêtement synthétique élastique imperméabilisant bicomposant à base de résines de polyuréthane aliphatique, sans dissolvants, MasterSeal M 808 "MBCC de Sika", avec certificat de potabilité, couleur grise, perméable à la vapeur d'eau, avec une haute résistance aux agents chimiques et résistance aux intempéries. (matériau) | 0.5 | 12379.98 | 6189.990 |
| mq08lch010 | h | Équipement de jet de sable à pression. (matériel) | 0.26 | 1502.33 | 390.606 |
| mq08gel010k | h | Groupe électrogène insonorisé, triphasé, de 45 kVA de puissance. (matériel) | 0.26 | 2524.55 | 656.383 |
| mo038 | h | Compagnon professionnel III/CP2 peintre. (main-d'œuvre) | 0.158 | 1887.12 | 298.165 |
| mo076 | h | Ouvrier professionnel II/OP peintre. (main-d'œuvre) | 0.158 | 1209.92 | 191.167 |
| mo112 | h | Ouvrier d'exécution I/OE2 construction. (main-d'œuvre) | 0.274 | 1183.25 | 324.211 |
| mo113 | h | Ouvrier d'exécution I/OE1 construction. (main-d'œuvre) | 0.274 | 1164.21 | 318.994 |
| % | % | Frais de chantier des unités d'ouvrage | 2 % | 8835.034 | 176.701 |
|  |  | Coûts directs |  |  | 9011.735 |

Déchets:
- pose: mt08lim010a Abrasif pour le nettoyage par jet ou à pression, constitué de particules de silicate d'aluminium; facteur de déchet 0.06
- pose: mt15bas280c; facteur de déchet 0.03

## Ressources

**mt08lim010a** kg Abrasif pour le nettoyage par jet ou à pression, constitué de particules de silicate d'aluminium
Données techniques: Coût énergétique 0.194 MJ; Émission de CO2 0.010 kg; Code CED 17 09 04; Masse de l'élément 1 kg; Volume 0.000667 m3
Déchets:
- emballage: re170203 Plastique. (composant de déchet); quantité 0.002 kg; Code CED 17 02 03; Masse de l'élément 1 kg; Volume 0.001667 m3

**mt15bas280c** kg Revêtement synthétique élastique imperméabilisant bicomposant à base de résines de polyuréthane aliphatique
Données techniques: Coût énergétique 86.761 MJ; Émission de CO2 3.294 kg; Code CED 17 09 04; Masse de l'élément 1 kg; Volume 0.000667 m3
Déchets:
- emballage: re170203 Plastique; quantité 0.003 kg
