# Système de coffrage pour un mur de sous-sol

- Propriété du fichier: CYPE Ingenieros S.A.
- Format: FIEBDC-3/2016
- Logiciel: Générateur de prix de la construction. CYPE Ingenieros, S.A.
- Date: 01/07/2024
- Zone géographique: Côte d'Ivoire
- Devise: XOF
- Coûts indirects: 3 %
- Frais généraux: 13 %
- Bénéfice: 6 %
- TVA: 18 %

## G Structure et gros oeuvre

### GS Structures enterrées et semi-enterrées

#### GSM Murs de sous-sol

**GSM020** m² Système de coffrage pour un mur de sous-sol.
Montage et démontage, de système de coffrage à une face avec finition à revêtir, réalisé avec panneaux métalliques modulaires, amortissables en 150 utilisations, pour la réalisation d'un mur en béton armé, de jusqu'à 3 m de hauteur et surface plane, pour le soutènement des terres. Comprend; les espaceurs de coffrage pour passage des tiges; les éléments de soutien, fixation et étaiement nécessaires à la stabilité; et liquide décoffrant MasterFinish RL 294 "MBCC de Sika", pour éviter l'adhérence du béton au coffrage.
Inclut: Nettoyage et préparation du plan d'appui. Implantation du coffrage sur la fondation. Implantation des joints de construction et de dilatation. Mise en place d'espaceurs de coffrage pour passage des tiges. Montage du système de coffrage. Mise en place des éléments de soutien, fixation et étaiement. Aplomb et nivellement du coffrage. Démontage du système de coffrage. Nettoyage et stockage du coffrage.
Critère pour le métré: Surface de coffrage en contact avec le béton, mesurée selon documentation graphique du Projet, sans déduire les ouvertures inférieures à 1 m².
Critère pour le mémoire: On mesurera la surface de coffrage en contact avec le béton réellement exécutée selon les spécifications du Projet, sans déduire les ouvertures inférieures à 1 m².

| Code | U | Désignation | Quantité | Prix | Montant |
|---|---|---|---|---|---|
| mt08eme070a | m² | Panneaux métalliques modulaires, pour coffrer murs en béton de jusqu'à 3 m de hauteur. (matériau) | 0.007 | 140637.18 | 984.460 |
| mt08eme075a | U | Structure support de système de coffrage vertical, pour murs en béton à une face, de jusqu'à 3 m de hauteur, constituée d'équerres métalliques pour stabilisation et aplomb de la surface coffrante. (matériau) | 0.005 | 281274.36 | 1406.372 |
| mt08dba010g | l | Agent démoulant, à base d'huiles spéciales, émulsionnable à l'eau MasterFinish RL 294 "MBCC de Sika", pour coffrages métalliques, phénoliques ou en bois. (matériau) | 0.03 | 1307.93 | 39.238 |
| mt08var204 | U | Espaceurs de coffrage en PVC pour le passage des tiges de coffrage, de plusieurs diamètres et longueurs. (matériau) | 0.4 | 949.3 | 379.720 |
| mo044 | h | Compagnon professionnel III/CP2 coffreur. (main-d'œuvre) | 0.464 | 1963.87 | 911.236 |
| mo091 | h | Ouvrier professionnel II/OP coffreur. (main-d'œuvre) | 0.517 | 1258.27 | 650.526 |
| % | % | Frais de chantier des unités d'ouvrage | 2 % | 4371.552 | 87.431 |
|  |  | Coûts directs |  |  | 4458.983 |

Déchets:
- pose: mt08eme070a Panneaux métalliques modulaires, pour coffrer murs en béton de jusqu'à 3 m de hauteur; facteur de déchet 1
- pose: mt08dba010g; facteur de déchet 0.07

## Ressources

**mt08eme070a** m² Panneaux métalliques modulaires, pour coffrer murs en béton de jusqu'à 3 m de hauteur
Données techniques: Coût énergétique 314.560 MJ; Émission de CO2 16.320 kg; Code CED 17 04 05; Masse de l'élément 32 kg; Volume 0.015238 m3

**mt08dba010g** l Agent démoulant
Données techniques: Coût énergétique 82.642 MJ; Émission de CO2 4.474 kg; Code CED 17 09 04; Masse de l'élément 0.932 kg; Volume 0.000621 m3
Déchets:
- emballage: re150104 Emballages métalliques. (composant de déchet); quantité 0.042 kg; Code CED 15 01 04; Masse de l'élément 1 kg; Volume 0.001667 m3
