# Réparation d'un revêtement dans des zones de trafic routier, avec du mortier

- Propriété du fichier: CYPE INGENIEROS, S.A.
- Format: FIEBDC-3/2002
- Zone géographique: Côte d'Ivoire
- Devise: XOF
- Coûts indirects: 3.00 %
- Frais généraux: 13.00 %
- Bénéfice: 6.00 %
- TVA: 18.00 %

## A VRD et aménagements extérieurs

### AS Revêtement de sols extérieurs

#### ASR Réparation

**ASR040** m² Réparation d'un revêtement dans des zones de trafic routier, avec du mortier.
Réparation d'un revêtement dans des zones de trafic routier, avec du mortier de ciment, à prise ultra-rapide (entre 15 et 35 minutes) et résistances initiales élevées, MasterEmaco T 545 "MBCC de Sika", avec une résistance à la compression à 28 jours supérieure ou égale à 53 N/mm² et un module d'élasticité de 40000 N/mm², classe R4 selon NF EN 1504-3, application en couche de 20 mm d'épaisseur moyenne.
Critère d'évaluation économique: Le prix ne comprend pas la préparation du support.
Inclut: Humectage du support. Préparation du mélange. Application du mortier. Séchage.
Critère pour le métré: Surface mesurée selon documentation graphique du Projet.
Critère pour le mémoire: On mesurera la surface réellement exécutée selon les spécifications du Projet.

| Code | U | Désignation | Quantité | Prix | Montant |
|---|---|---|---|---|---|
| mt09bnc210d | kg | Mortier de ciment, à prise ultra-rapide (entre 15 et 35 minutes) et résistances initiales élevées, MasterEmaco T 545 "MBCC de Sika", avec une résistance à la compression à 28 jours supérieure ou égale à 53 N/mm² et un module d'élasticité de 40000 N/mm², classe R4 selon NF EN 1504-3, avec haute résistance aux agents atmosphériques et aux cycles de gel/dégel, pour la réparation des revêtements en béton dans les zones de trafic routier. (matériau) | 43.103 | 1757.96 | 75773.35 |
| mt08aaa010a | m³ | Eau. (matériau) | 0.030 | 1054.78 | 31.64 |
| mo041 | h | Compagnon professionnel III/CP2 VRD espaces publics. (main-d'œuvre) | 0.580 | 1887.12 | 1094.53 |
| mo087 | h | Ouvrier professionnel II/OP VRD espaces publics. (main-d'œuvre) | 0.870 | 1209.92 | 1052.63 |
| % | % | Frais de chantier des unités d'ouvrage | 2 % | 77952.15 | 1559.04 |
|  |  | Coûts directs |  |  | 79511.19 |
