# Imprégnation pour la protection du béton armé contre la corrosion

- Propriété du fichier: CYPE INGENIEROS, S.A.
- Format: FIEBDC-3/2002
- Zone géographique: Côte d'Ivoire
- Devise: XOF
- Coûts indirects: 3.00 %
- Frais généraux: 13.00 %
- Bénéfice: 6.00 %
- TVA: 18.00 %

## G Structure et gros oeuvre

### GA Transformations et réparations

#### GAC Traitements de protection d'éléments en béton armé

**GAC030** m² Imprégnation pour la protection du béton armé contre la corrosion.
Application manuelle de deux couches d'imprégnation incolore inhibitrice à la corrosion migrante, (rendement: 0,5 kg/m²), pour la protection du béton armé contre la corrosion.
Inclut: Nettoyage de la surface support. Application du produit.
Critère pour le métré: Surface mesurée selon documentation graphique du Projet.
Critère pour le mémoire: On mesurera la surface réellement exécutée selon les spécifications du Projet.

| Code | U | Désignation | Quantité | Prix | Montant |
|---|---|---|---|---|---|
| mt27tsd040b | kg | Imprégnation incolore inhibitrice à la corrosion migrante, pour la protection face à la corrosion des éléments en béton armé et précontraint. (matériau) | 0.500 | 9465.78 | 4732.89 |
| mo020 | h | Compagnon professionnel III/CP2 construction. (main-d'œuvre) | 0.195 | 1887.12 | 367.99 |
| mo113 | h | Ouvrier d'exécution I/OE1 construction. (main-d'œuvre) | 0.195 | 1164.21 | 227.02 |
| % | % | Frais de chantier des unités d'ouvrage | 2 % | 5327.90 | 106.56 |
|  |  | Coûts directs |  |  | 5434.46 |
