# Injection des résines dans les fissures, pour réparation structurale

- Propriété du fichier: CYPE INGENIEROS, S.A.
- Format: FIEBDC-3/2002
- Zone géographique: Côte d'Ivoire
- Devise: XOF
- Coûts indirects: 3.00 %
- Frais généraux: 13.00 %
- Bénéfice: 6.00 %
- TVA: 18.00 %

## G Structure et gros oeuvre

### GA Transformations et réparations

#### GAE Réparation d'éléments en béton

**GAE270** m Injection des résines dans les fissures, pour réparation structurale.
Injection dans une fissure avec lait fluide à deux composants à base de résine époxy, MasterInject 1360 "MBCC de Sika", avec durcisseur aminique, sans dissolvants, (rendement: 0,5 kg/m), appliquée à l'aide d'un équipement d'injection à basse pression, pour réparation structurale dans un élément en béton.
Critère d'évaluation économique: Le prix ne comprend ni le nettoyage de l'intérieur de la fissure ni la mise en place des injecteurs.
Inclut: Prémélange des composants de la résine. Connexion du tuyau au injecteurs. Injection mécanique du lait. Déconnexion du tuyau. Nettoyage superficiel.
Critère pour le métré: Longueur mesurée selon documentation graphique du Projet.
Critère pour le mémoire: On mesurera la longueur réellement exécutée selon les spécifications du Projet.

| Code | U | Désignation | Quantité | Prix | Montant |
|---|---|---|---|---|---|
| mt09reh130d | kg | Lait fluide à deux composants à base de résine époxy, MasterInject 1360 "MBCC de Sika", avec durcisseur aminique, sans dissolvants, comme remplissage de transmission d'efforts pour injection des fissures, sèches ou humides, avec une résistance à la traction supérieure à 2,5 N/mm² de plus de 0,2 mm de largeur, température d'application entre 5°C et 30°C, selon NF EN 1504-5. (matériau) | 0.500 | 17312.44 | 8656.22 |
| mq06eim010 | h | Matériel pour injection manuelle de mortiers fluides et résines. (matériel) | 0.128 | 808.95 | 103.55 |
| mo020 | h | Compagnon professionnel III/CP2 construction. (main-d'œuvre) | 0.143 | 1887.12 | 269.86 |
| mo112 | h | Ouvrier d'exécution I/OE2 construction. (main-d'œuvre) | 0.143 | 1183.25 | 169.20 |
| % | % | Frais de chantier des unités d'ouvrage | 2 % | 9198.83 | 183.98 |
|  |  | Coûts directs |  |  | 9382.81 |
