# Injection des résines dans les fissures actives, pour réparation structurale

- Propriété du fichier: CYPE INGENIEROS, S.A.
- Format: FIEBDC-3/2002
- Zone géographique: Côte d'Ivoire
- Devise: XOF
- Coûts indirects: 3.00 %
- Frais généraux: 13.00 %
- Bénéfice: 6.00 %
- TVA: 18.00 %

## G Structure et gros oeuvre

### GA Transformations et réparations

#### GAE Réparation d'éléments en béton

**GAE290** m Injection des résines dans les fissures actives, pour réparation structurale.
Injection dans une fissure active avec lait fluide à deux composants, à viscosité faible, à base de résine flexible de polyuréthane, MasterInject 1330 "MBCC de Sika", avec durcisseur, sans dissolvants, (rendement: 0,5 kg/m), appliquée à l'aide d'un équipement d'injection à basse pression, pour réparation d'une structure en béton.
Critère d'évaluation économique: Le prix ne comprend ni le nettoyage de l'intérieur de la fissure ni la mise en place des injecteurs.
Inclut: Prémélange des composants du lait. Connexion du tuyau au injecteurs. Injection mécanique du lait. Déconnexion du tuyau. Nettoyage superficiel.
Critère pour le métré: Longueur mesurée selon documentation graphique du Projet.
Critère pour le mémoire: On mesurera la longueur réellement exécutée selon les spécifications du Projet.

| Code | U | Désignation | Quantité | Prix | Montant |
|---|---|---|---|---|---|
| mt09reh136d | kg | Lait fluide à deux composants, à viscosité faible, à base de résine flexible de polyuréthane, MasterInject 1330 "MBCC de Sika", avec durcisseur, sans dissolvants, comme remplissage ductile pour injection des fissures actives, sèches ou humides, de plus de 0,5 mm de largeur, température d'application entre 10°C et 30°C, selon NF EN 1504-5. (matériau) | 0.500 | 13487.11 | 6743.56 |
| mq06eim010 | h | Matériel pour injection manuelle de mortiers fluides et résines. (matériel) | 0.128 | 808.95 | 103.55 |
| mo020 | h | Compagnon professionnel III/CP2 construction. (main-d'œuvre) | 0.156 | 1887.12 | 294.39 |
| mo112 | h | Ouvrier d'exécution I/OE2 construction. (main-d'œuvre) | 0.156 | 1183.25 | 184.59 |
| % | % | Frais de chantier des unités d'ouvrage | 2 % | 7326.09 | 146.52 |
|  |  | Coûts directs |  |  | 7472.61 |
