# Réparation d'un élément de plancher en bois, via une prothèse en mortier à base de résine époxy et des armatures

- Propriété du fichier: CYPE INGENIEROS, S.A.
- Format: FIEBDC-3/2002
- Zone géographique: Côte d'Ivoire
- Devise: XOF
- Coûts indirects: 3.00 %
- Frais généraux: 13.00 %
- Bénéfice: 6.00 %
- TVA: 18.00 %

## G Structure et gros oeuvre

### GA Transformations et réparations

#### GAI Réparation d'éléments en bois

**GAI010** U Réparation d'un élément de plancher en bois, via une prothèse en mortier à base de résine époxy et des armatures.
Réparation de l'extrémité de poutrelle du plancher en bois, en supprimant la zone détériorée et en plaçant une prothèse de 10x15x50 cm de mortier fluide à prise rapide, à deux composants à base de résine époxy, MasterFlow 150 "MBCC de Sika", renfort avec 4 barres à haute adhérence en fibre de verre renforcée avec résine en polyester, de 0,6 m de longueur chacune et 12 mm de diamètre, ancrées à la poutrelle avec résine époxy-acrylate, sans styrène, MasterFlow 920 AN "MBCC de Sika", de hautes résistances, appliquée dans les trous réalisés dans la partie saine du bois, application préalable d'un lait du même mortier époxy sur la surface en bois. Montage et démontage du système de coffrage de la zone qui requiert la prothèse. Montage et démontage d'étai.
Inclut: Installation de l'étai. Découpe de la zone endommagée et assainissement. Réalisation des trous dans le bois sain. Montage du système de coffrage. Scellement du coffrage. Mise en place des barres à haute adhérence dans les trous. Coulage du mortier. Remplissage des trous avec de la résine. Démontage du système de coffrage. Démontage et retrait de l'étai. Retrait et stockage des décombres. Chargement des décombres dans le camion ou la benne.
Critère pour le métré: Nombre d'unités prévues, selon documentation graphique du Projet.
Critère pour le mémoire: On mesurera le nombre d'unités réellement exécutées selon les spécifications du Projet.

| Code | U | Désignation | Quantité | Prix | Montant |
|---|---|---|---|---|---|
| mt08ema050b | m³ | Bois pour coffrage, de 26 mm d'épaisseur. (matériau) | 0.006 | 270726.57 | 1624.36 |
| mt08var050 | kg | Fil de fer galvanisé pour attacher, de 1,30 mm de diamètre. (matériau) | 0.100 | 1054.78 | 105.48 |
| mt08var060 | kg | Pointes d'acier de 20x100 mm. (matériau) | 0.050 | 6152.88 | 307.64 |
| mt08dba010d | l | Agent démoulant, à base d'huiles spéciales, émulsionnable à l'eau, pour coffrages métalliques, phénoliques ou en bois. (matériau) | 0.030 | 1268.69 | 38.06 |
| mt50spa050m | m³ | Grosse planche en bois de pin, dimensions 20x7,2 cm. (matériau) | 0.001 | 371399.36 | 371.40 |
| mt50spa101 | kg | Clous en acier. (matériau) | 0.053 | 1583.01 | 83.90 |
| mt50spa081a | U | Étai métallique télescopique, allant jusqu'à 3 m de hauteur. (matériau) | 0.014 | 16280.69 | 227.93 |
| mt26reh100f | U | Cartouche de 380 ml de résine époxy-acrylate, sans styrène, MasterFlow 920 AN "MBCC de Sika", à deux composants, avec doseur et buse mélangeuse automatique, pour ancrages structuraux verticaux et horizontaux. (matériau) | 0.585 | 13250.97 | 7751.82 |
| mt07cef010f | m | Barre à haute adhérence en fibre de verre renforcée avec résine en polyester, de 12 mm de diamètre, avec surface sablée pour amélioration de l'adhérence, pour armature et renfort structural. (matériau) | 2.400 | 7008.71 | 16820.90 |
| mt09reh321d | kg | Mortier fluide à prise rapide, à deux composants à base de résine époxy, MasterFlow 150 "MBCC de Sika", avec durcisseur aminique, sans retrait, de résistance mécanique élevée, imperméable à l'eau et avec une haute résistance aux agents chimiques, pour ancrages et remplissages, selon NF EN 1504-6. (matériau) | 12.750 | 4690.25 | 59800.69 |
| mq09sie010 | h | Tronçonneuse à essence, de 50 cm de lame et 2 kW de puissance. (matériel) | 0.063 | 1575.87 | 99.28 |
| op00tal010 |  | Perceuse. | 1.000 | 0.00 | 0.00 |
| mo020 | h | Compagnon professionnel III/CP2 construction. (main-d'œuvre) | 0.909 | 1887.12 | 1715.39 |
| mo112 | h | Ouvrier d'exécution I/OE2 construction. (main-d'œuvre) | 0.520 | 1183.25 | 615.29 |
| mo058 | h | Ouvrier professionnel II/OP menuisier bois. (main-d'œuvre) | 0.281 | 1217.40 | 342.09 |
| mo113 | h | Ouvrier d'exécution I/OE1 construction. (main-d'œuvre) | 0.281 | 1164.21 | 327.14 |
| % | % | Frais de chantier des unités d'ouvrage | 2 % | 90231.37 | 1804.63 |
|  |  | Coûts directs |  |  | 92036.00 |
