# Renfort de la base et du chapiteau d'un poteau en béton armé, avec des profilés métalliques

- Propriété du fichier: CYPE INGENIEROS, S.A.
- Format: FIEBDC-3/2002
- Zone géographique: Côte d'Ivoire
- Devise: XOF
- Coûts indirects: 3.00 %
- Frais généraux: 13.00 %
- Bénéfice: 6.00 %
- TVA: 18.00 %

## G Structure et gros oeuvre

### GA Transformations et réparations

#### GAT Transformations d'éléments en béton

**GAT060** U Renfort de la base et du chapiteau d'un poteau en béton armé, avec des profilés métalliques.
Base et chapiteau de renfort d'un poteau en béton armé de 30x30 cm, réalisés avec profilés en acier S275JR, laminés à chaud, série L 40x4, avec couche d'impression anticorrosion, assemblés entre eux par soudure et fixés aux planchers inférieur et supérieur avec adhésif thixotropique à deux composants à base de résine époxy, MasterBrace ADH 1460 "MBCC de Sika", avec l'apport d'un matériau de soudure selon NF EN ISO 2560, la soudure de l'ensemble et le remplissage de l'espace entre le plancher et les profilés métalliques, par injection d'adhésif thixotropique à deux composants à base de résine époxy, MasterBrace ADH 1460 "MBCC de Sika", pour assurer la continuité du renfort à travers le noeud.
Inclut: Implantation de la position des renforts. Nettoyage de la surface de béton. Application de l'adhésif. Mise en place et fixation provisoire des pièces. Réalisation des assemblages par soudure. Remplissage par injection des résines époxy.
Critère pour le métré: Nombre d'unités prévues, selon documentation graphique du Projet.
Critère pour le mémoire: On mesurera le nombre d'unités réellement exécutées selon les spécifications du Projet.

| Code | U | Désignation | Quantité | Prix | Montant |
|---|---|---|---|---|---|
| mt09reh120d | kg | Adhésif thixotropique à deux composants à base de résine époxy, MasterBrace ADH 1460 "MBCC de Sika", pour l'union correcte du béton frais et du béton durci ou pour améliorer l'adhérence du béton durci et de l'acier, selon NF EN 1504-7. (matériau) | 0.384 | 8424.17 | 3234.88 |
| mt07ala140aga | m | Profilé en acier NF EN 10025 S275JR, série L 40x4, laminé à chaud, pour applications structurales. Travaillé et monté en atelier, à placer sur site. (matériau) | 2.640 | 4090.51 | 10798.95 |
| mt27pfi010 | l | Impression à séchage rapide, formulée avec résines alkydiques modifiées et phosphate de zinc. (matériau) | 0.024 | 4059.01 | 97.42 |
| mq08sol020 | h | Équipement et éléments auxiliaires pour soudure électrique. (matériel) | 0.116 | 1605.89 | 186.28 |
| op00ciz020 |  | Cisaille pour barres à haute adhérence en acier. | 1.000 | 0.00 | 0.00 |
| op00ata010 |  | Pince à ligaturer. | 1.000 | 0.00 | 0.00 |
| mo047 | h | Compagnon professionnel III/CP2 charpentier métal. (main-d'œuvre) | 2.825 | 1963.87 | 5547.93 |
| mo094 | h | Ouvrier professionnel II/OP charpentier métal. (main-d'œuvre) | 2.825 | 1258.27 | 3554.61 |
| % | % | Frais de chantier des unités d'ouvrage | 2 % | 23420.07 | 468.40 |
|  |  | Coûts directs |  |  | 23888.47 |
