# Remplissage de l'extrados de la voûte

- Propriété du fichier: CYPE INGENIEROS, S.A.
- Format: FIEBDC-3/2002
- Zone géographique: Côte d'Ivoire
- Devise: XOF
- Coûts indirects: 3.00 %
- Frais généraux: 13.00 %
- Bénéfice: 6.00 %
- TVA: 18.00 %

## G Structure et gros oeuvre

### GV Arcs et voûtes

#### GVV Voûtes

**GVV020** m³ Remplissage de l'extrados de la voûte.
Remplissage de l'extrados de la voûte avec béton massif BCN: CPJ-CEM II/A 32,5 - TP - B 16 - 15/25 - E: 1 - NA - P 18-305, avec des moyens manuels.
Inclut: Extension du matériau de remblai en couches d'épaisseurs uniformes. Réglage de nivellement de la surface de finition.
Critère pour le métré: Volume mesuré selon documentation graphique du Projet.
Critère pour le mémoire: On mesurera le volume réellement exécuté selon les spécifications du Projet.

| Code | U | Désignation | Quantité | Prix | Montant |
|---|---|---|---|---|---|
| mt10hmf040qabd | m³ | Béton non armé prêt à l'emploi BCN: CPJ-CEM II/A 32,5 - TP - B 16 - 15/25 - E: 1 - NA - P 18-305. (matériau) | 1.050 | 62060.75 | 65163.79 |
| mo020 | h | Compagnon professionnel III/CP2 construction. (main-d'œuvre) | 0.649 | 1887.12 | 1224.74 |
| mo113 | h | Ouvrier d'exécution I/OE1 construction. (main-d'œuvre) | 1.299 | 1164.21 | 1512.31 |
| % | % | Frais de chantier des unités d'ouvrage | 2 % | 67900.84 | 1358.02 |
|  |  | Coûts directs |  |  | 69258.86 |
