# Imperméabilisation d'un réservoir d'eau avec un revêtement synthétique

- Propriété du fichier: CYPE Ingenieros S.A.
- Format: FIEBDC-3/2016
- Logiciel: Générateur de prix de la construction. CYPE Ingenieros, S.A.
- Date: 27/06/2024
- Zone géographique: Côte d'Ivoire
- Devise: XOF
- Coûts indirects: 3 %
- Frais généraux: 13 %
- Bénéfice: 6 %
- TVA: 18 %

## A VRD et aménagements extérieurs

### AN Étanchéité

#### ANR Réservoirs, bassins et piscines

**ANR050** m² Imperméabilisation d'un réservoir d'eau avec un revêtement synthétique.
Imperméabilisation de réservoir d'eau constitué d'un mur de surface lisse en béton, éléments préfabriqués en béton ou enduits de mortier riche en ciment, avec deux couches de revêtement synthétique imperméabilisant à base de résines époxy en dispersion aqueuse avec durcisseur aminique, MasterSeal M 338 "MBCC de Sika", avec certificat de potabilité, avec un rendement de 0,5 kg/m².
Inclut: Nettoyage et préparation de la surface. Application de l'imperméabilisant.
Critère pour le métré: Surface mesurée selon documentation graphique du Projet.
Critère pour le mémoire: On mesurera la surface réellement exécutée selon les spécifications du Projet.

| Code | U | Désignation | Quantité | Prix | Montant |
|---|---|---|---|---|---|
| mt15bas260a | kg | Revêtement synthétique imperméabilisant à base de résines époxy en dispersion aqueuse avec durcisseur aminique, MasterSeal M 338 "MBCC de Sika", avec certificat de potabilité, couleur grise, perméable à la vapeur d'eau, imperméable à l'eau et au dioxyde de carbone, avec résistance aux gelées et aux intempéries, avec une haute résistance aux agents chimiques, selon NF EN 1504-2. (matériau) | 0.5 | 9175.05 | 4587.525 |
| mo032 | h | Compagnon professionnel III/CP2 poseur de produits imperméabilisants. (main-d'œuvre) | 0.274 | 1887.12 | 517.071 |
| mo070 | h | Ouvrier professionnel II/OP poseur de produits imperméabilisants. (main-d'œuvre) | 0.274 | 1209.92 | 331.518 |
| % | % | Frais de chantier des unités d'ouvrage | 2 % | 5436.114 | 108.722 |
|  |  | Coûts directs |  |  | 5544.836 |

Déchets:
- pose: mt15bas260a; facteur de déchet 0.03

## Ressources

**mt15bas260a** kg Revêtement synthétique imperméabilisant à base de résines époxy en dispersion aqueuse avec durcisseur aminique
Données techniques: Coût énergétique 86.761 MJ; Émission de CO2 3.294 kg; Code CED 17 09 04; Masse de l'élément 1 kg; Volume 0.000667 m3
Déchets:
- emballage: re170203 Plastique. (composant de déchet); quantité 0.003 kg; Code CED 17 02 03; Masse de l'élément 1 kg; Volume 0.001667 m3
