# Revêtement de sol industriel, système MasterTop PG "MBCC de Sika"

- Propriété du fichier: CYPE Ingenieros S.A.
- Format: FIEBDC-3/2016
- Logiciel: Générateur de prix de la construction. CYPE Ingenieros, S.A.
- Date: 27/06/2024
- Zone géographique: Côte d'Ivoire
- Devise: XOF
- Coûts indirects: 3 %
- Frais généraux: 13 %
- Bénéfice: 6 %
- TVA: 18 %

## F Aménagements et finitions

### FS Revêtements de sols

#### FSM Béton et mortier

**FSM070** m² Revêtement de sol industriel, système MasterTop PG "MBCC de Sika".
Revêtement de sol industriel, réalisé sur base en béton durci, avec le système MasterTop 135 PG "MBCC de Sika", apte pour parkings, à l'intérieur, par application successive de: mortier, MasterEmaco P 200 "MBCC de Sika", comme pont d'adhérence, (2 kg/m²); couche de base de 10 mm d'épaisseur avec du mortier fluide à prise rapide, MasterTop 135 PG "MBCC de Sika", CT - C60 - F10 - A6, selon NF EN 13813, couleur grise (20 kg/m²) et finition superficielle via lissage et polissage mécaniques.
Critère d'évaluation économique: Le prix ne comprend ni la surface support ni l'exécution et le scellement des joints.
Inclut: Nettoyage de la surface support. Implantation des joints et des pans. Application du mortier. Application de la couche de roulement. Extension du liquide réducteur de l'évaporation et améliorateur de surface. Finition à la lisseuse mécanique sur la surface. Séchage du béton. Nettoyage final du revêtement.
Critère pour le métré: Surface mesurée en projection horizontale, selon documentation graphique du Projet.
Critère pour le mémoire: On mesurera, en projection horizontale, la surface réellement exécutée selon les spécifications du Projet.

| Code | U | Désignation | Quantité | Prix | Montant |
|---|---|---|---|---|---|
| mt09reh010d | kg | Mortier, MasterEmaco P 200 "MBCC de Sika", à base de ciments spéciaux, résines et granulats sélectionnés, perméable à la vapeur d'eau et avec haute résistance aux cycles de gelée et de dégelée, comme pont d'adhérence pour matériaux cémenteux sur béton. (matériau) | 2 | 808.66 | 1617.320 |
| mt09bnc015d | kg | Mortier fluide à prise rapide, MasterTop 135 PG "MBCC de Sika", CT - C60 - F10 - A6, selon NF EN 13813, couleur grise, composé de ciment et additifs, avec résistance aux sulfates, aux alcalis et à l'eau de mer et une résistance à l'abrasion selon la méthode Böhme NF EN 13892-3 de 6 cm³ / 50 cm². (matériau) | 20 | 696.15 | 13923.000 |
| mq06pym020 | h | Mélangeuse-pompeuse pour mortiers autonivelants. (matériel) | 0.232 | 5118.77 | 1187.555 |
| mq06fra010 | h | Lisseuse mécanique à béton. (matériel) | 0.29 | 2663.22 | 772.334 |
| mq06aca030 | h | Polisseuse pour revêtements en béton, composée de plateaux rotationnels auxquels est couplée une série de meules abrasives diamantées, refroidies avec de l'eau, avec système d'aspiration. (matériel) | 0.232 | 6649.38 | 1542.656 |
| mo121 | h | Compagnon professionnel III/CP2 chapiste spécialisé en revêtements de sols industriels. (main-d'œuvre) | 0.97 | 1887.12 | 1830.506 |
| mo122 | h | Ouvrier professionnel II/OP chapiste spécialisé en revêtements de sols industriels. (main-d'œuvre) | 0.97 | 1209.92 | 1173.622 |
| % | % | Frais de chantier des unités d'ouvrage | 2 % | 22046.993 | 440.940 |
|  |  | Coûts directs |  |  | 22487.933 |

Déchets:
- pose: mt09reh010d; facteur de déchet 0.0063
- pose: mt09bnc015d; facteur de déchet 0.0063

## Ressources

**mt09reh010d** kg Mortier, MasterEmaco P 200 "MBCC de Sika"
Données techniques: Coût énergétique 2.394 MJ; Émission de CO2 0.194 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt09bnc015d** kg Mortier fluide à prise rapide
Données techniques: Coût énergétique 7.294 MJ; Émission de CO2 0.494 kg; Code CED 17 01 01; Masse de l'élément 1 kg; Volume 0.000667 m3
Déchets:
- emballage: re150101 Emballages en papier et en carton; quantité 0.014 kg
- emballage: re170201 Bois; quantité 0.001 kg
- emballage: re170203 Plastique; quantité 0.003 kg
