# Revêtement de sol industriel ou décoratif, système "MBCC de Sika"

- Propriété du fichier: CYPE Ingenieros S.A.
- Format: FIEBDC-3/2016
- Logiciel: Générateur de prix de la construction. CYPE Ingenieros, S.A.
- Date: 27/06/2024
- Zone géographique: Côte d'Ivoire
- Devise: XOF
- Coûts indirects: 3 %
- Frais généraux: 13 %
- Bénéfice: 6 %
- TVA: 18 %

## F Aménagements et finitions

### FS Revêtements de sols

#### FSM Béton et mortier

**FSM090** m² Revêtement de sol industriel ou décoratif, système "MBCC de Sika".
Revêtement de sol industriel, réalisé sur base en béton durci, avec le système MasterTop 1273 "MBCC de Sika", apte pour aires de production avec sollicitations mécaniques, par application successive de: impression incolore à deux composants, MasterTop P 622 "MBCC de Sika", à base de résine époxy sans dissolvants, à viscosité faible (0,4 kg/m²), saupoudrée avec granulat de quartz naturel, MasterTop F5 "MBCC de Sika", de granulométrie comprise entre 0,4 et 1,0 mm (0,9 kg/m²); couche de base formée d'une mélange de revêtement antistatique à deux composants, MasterTop BC 372 "MBCC de Sika", à base de résine époxy sans dissolvants et pigments, couleur Gris Piedra RAL 7030 et granulat de quartz naturel, MasterTop F1 "MBCC de Sika", de granulométrie comprise entre 0,18 et 0,3 mm, avec une proportion de 1:0,7 (3,75 kg/m²) et couche de finition de vernis à deux composants pour intérieur, MasterTop TC 445 "MBCC de Sika", à base de polyuréthane aliphatique et dissolvant, couleur rouge RAL 3013, finition mate, texture lisse, à appliquer au rouleau à poils courts (0,15 kg/m²).
Critère d'évaluation économique: Le prix ne comprend ni la surface support ni l'exécution et le scellement des joints.
Inclut: Nettoyage de la surface support. Implantation des joints et des pans. Application de la couche d'apprêt. Saupoudrage avec des granulats de quartz sur l'impression. Application de la couche de base. Application de la couche de finition. Nettoyage final du revêtement.
Critère pour le métré: Surface mesurée en projection horizontale, selon documentation graphique du Projet.
Critère pour le mémoire: On mesurera, en projection horizontale, la surface réellement exécutée selon les spécifications du Projet.

| Code | U | Désignation | Quantité | Prix | Montant |
|---|---|---|---|---|---|
| mt27upx040c | kg | Impression incolore à deux composants, MasterTop P 622 "MBCC de Sika", à base de résine époxy sans dissolvants, à viscosité faible, à appliquer sur surface support en béton ou en mortier. (matériau) | 0.4 | 10883.22 | 4353.288 |
| mt15bas130c | kg | Granulat de quartz naturel, MasterTop F5 "MBCC de Sika", de granulométrie comprise entre 0,4 et 1,0 mm, à utiliser comme charge minérale en combinaison avec des résines époxy ou polyuréthane. (matériau) | 0.9 | 625.76 | 563.184 |
| mt27upx070a | kg | Revêtement antistatique à deux composants, MasterTop BC 372 "MBCC de Sika", à base de résine époxy sans dissolvants et pigments, couleur Gris Piedra RAL 7030, pour la réalisation de revêtements. (matériau) | 2.213 | 8405.53 | 18601.438 |
| mt15bas130a | kg | Granulat de quartz naturel, MasterTop F1 "MBCC de Sika", de granulométrie comprise entre 0,18 et 0,3 mm, à utiliser comme charge minérale en combinaison avec des résines époxy ou polyuréthane. (matériau) | 1.538 | 744.15 | 1144.503 |
| mt27upx020oh | kg | Vernis à deux composants pour intérieur, MasterTop TC 445 "MBCC de Sika", à base de polyuréthane aliphatique et dissolvant, couleur rouge RAL 3013, finition mate, texture lisse, à appliquer au rouleau à poils courts, avec résistance aux rayons UV et aux intempéries et avec une haute résistance aux agents chimiques. (matériau) | 0.15 | 14291.1 | 2143.665 |
| mo121 | h | Compagnon professionnel III/CP2 chapiste spécialisé en revêtements de sols industriels. (main-d'œuvre) | 0.476 | 1887.12 | 898.269 |
| mo122 | h | Ouvrier professionnel II/OP chapiste spécialisé en revêtements de sols industriels. (main-d'œuvre) | 0.476 | 1209.92 | 575.922 |
| % | % | Frais de chantier des unités d'ouvrage | 2 % | 28280.269 | 565.605 |
|  |  | Coûts directs |  |  | 28845.874 |

Déchets:
- pose: mt27upx040c; facteur de déchet 0.03
- pose: mt15bas130c; facteur de déchet 0.004231
- pose: mt15bas130a; facteur de déchet 0.003
- pose: mt27upx020oh; facteur de déchet 0.0275

## Ressources

**mt27upx040c** kg Impression incolore à deux composants
Données techniques: Coût énergétique 86.761 MJ; Émission de CO2 3.294 kg; Code CED 17 09 04; Masse de l'élément 1 kg; Volume 0.000667 m3
Déchets:
- emballage: re170203 Plastique. (composant de déchet); quantité 0.003 kg; Code CED 17 02 03; Masse de l'élément 1 kg; Volume 0.001667 m3

**mt15bas130c** kg Granulat de quartz naturel
Données techniques: Coût énergétique 0.075 MJ; Émission de CO2 0.004 kg; Code CED 01 04 08; Masse de l'élément 1 kg; Volume 0.000667 m3

**mt15bas130a** kg Granulat de quartz naturel
Données techniques: Coût énergétique 0.075 MJ; Émission de CO2 0.004 kg; Code CED 01 04 08; Masse de l'élément 1 kg; Volume 0.000667 m3

**mt27upx020oh** kg Vernis à deux composants pour intérieur
Données techniques: Coût énergétique 32.566 MJ; Émission de CO2 1.931 kg; Code CED 08 01 11; Masse de l'élément 1 kg; Volume 0.001111 m3
Déchets:
- emballage: re150104 Emballages métalliques. (composant de déchet); quantité 0.08 kg; Code CED 15 01 04; Masse de l'élément 1 kg; Volume 0.001667 m3
