# Réparation structurale du béton, avec du mortier à base de résine époxy

- Propriété du fichier: CYPE Ingenieros S.A.
- Format: FIEBDC-3/2016
- Logiciel: Générateur de prix de la construction. CYPE Ingenieros, S.A.
- Date: 27/06/2024
- Zone géographique: Côte d'Ivoire
- Devise: XOF
- Coûts indirects: 3 %
- Frais généraux: 13 %
- Bénéfice: 6 %
- TVA: 18 %

## G Structure et gros oeuvre

### GA Transformations et réparations

#### GAE Réparation d'éléments en béton

**GAE080** m² Réparation structurale du béton, avec du mortier à base de résine époxy.
Application manuelle de mortier de réparation à deux composants à base de résine époxy, thixotropique et à résistances mécaniques élevées, MasterEmaco S 2600 "MBCC de Sika", avec une résistance à la compression à 28 jours supérieure ou égale à 45 N/mm² et un module d'élasticité supérieur ou égal à 20000 N/mm², classe R4 selon NF EN 1504-3, Euroclasse F de réaction au feu, selon NF EN 13501-1, en couche de 20 mm d'épaisseur moyenne, avec finition superficielle talochée avec taloche éponge ou taloche en bois, pour la réparation et le renfort structural d'élément en béton.
Inclut: Préparation du mélange. Application du produit. Profilage des arêtes.
Critère pour le métré: Surface mesurée selon documentation graphique du Projet.
Critère pour le mémoire: On mesurera la surface réellement exécutée selon les spécifications du Projet.

| Code | U | Désignation | Quantité | Prix | Montant |
|---|---|---|---|---|---|
| mt09reh170b | kg | Mortier de réparation à deux composants à base de résine époxy, thixotropique et à résistances mécaniques élevées, MasterEmaco S 2600 "MBCC de Sika", avec une résistance à la compression à 28 jours supérieure ou égale à 45 N/mm² et un module d'élasticité supérieur ou égal à 20000 N/mm², classe R4 selon NF EN 1504-3, Euroclasse F de réaction au feu, selon NF EN 13501-1, pour réparation structurale du béton. (matériau) | 38 | 3762.04 | 142957.520 |
| mo020 | h | Compagnon professionnel III/CP2 construction. (main-d'œuvre) | 0.494 | 1887.12 | 932.237 |
| mo113 | h | Ouvrier d'exécution I/OE1 construction. (main-d'œuvre) | 0.494 | 1164.21 | 575.120 |
| % | % | Frais de chantier des unités d'ouvrage | 2 % | 144464.877 | 2889.298 |
|  |  | Coûts directs |  |  | 147354.175 |

Déchets:
- pose: mt09reh170b; facteur de déchet 0.040613

## Ressources

**mt09reh170b** kg Mortier de réparation à deux composants à base de résine époxy
Données techniques: Coût énergétique 2.251 MJ; Émission de CO2 0.184 kg; Code CED 17 09 04; Masse de l'élément 1 kg; Volume 0.000667 m3
Déchets:
- emballage: re170203 Plastique. (composant de déchet); quantité 0.003 kg; Code CED 17 02 03; Masse de l'élément 1 kg; Volume 0.001667 m3
