# Réparation des bords d'un joint, avec du mortier à base de résine époxy

- Propriété du fichier: CYPE Ingenieros S.A.
- Format: FIEBDC-3/2016
- Logiciel: Générateur de prix de la construction. CYPE Ingenieros, S.A.
- Date: 27/06/2024
- Zone géographique: Côte d'Ivoire
- Devise: XOF
- Coûts indirects: 3 %
- Frais généraux: 13 %
- Bénéfice: 6 %
- TVA: 18 %

## G Structure et gros oeuvre

### GA Transformations et réparations

#### GAE Réparation d'éléments en béton

**GAE210** m Réparation des bords d'un joint, avec du mortier à base de résine époxy.
Réparation des bords d'un joint de dilatation d'une structure en béton, en appliquant 1 kg/m de mortier de réparation à deux composants à base de résine époxy, thixotropique et à résistances mécaniques élevées, MasterEmaco S 2600 "MBCC de Sika", avec une résistance à la compression à 28 jours supérieure ou égale à 45 N/mm² et un module d'élasticité supérieur ou égal à 20000 N/mm², classe R4 selon NF EN 1504-3, Euroclasse F de réaction au feu, selon NF EN 13501-1, piquage préalable des bords, et application postérieure de 0,1 kg/m d' impression active à deux composants à base de résine époxy, MasterEmaco P 2000 BP "MBCC de Sika", de couleur rouge, comme pont d'adhérence.
Inclut: Piquage des bords de joint. Nettoyage. Préparation des mélanges. Application du lait. Application du mortier de réparation. Profilage des bords. Séchage. Retrait et entassement des restes générés. Charge manuelle des restes générés dans le camion ou la benne.
Critère pour le métré: Longueur mesurée selon documentation graphique du Projet.
Critère pour le mémoire: On mesurera la longueur réellement exécutée selon les spécifications du Projet.

| Code | U | Désignation | Quantité | Prix | Montant |
|---|---|---|---|---|---|
| mt09reh040m | kg | Impression active à deux composants à base de résine époxy, MasterEmaco P 2000 BP "MBCC de Sika", de couleur rouge, imperméable à l'eau, à l'oxygène, aux chlorures et aux huiles, pour la protection et la passivation des armatures en acier, et comme pont d'adhérence entre mortier de réparation et béton existant (matériau) | 0.1 | 7137.34 | 713.734 |
| mt09reh170b | kg | Mortier de réparation à deux composants à base de résine époxy, thixotropique et à résistances mécaniques élevées, MasterEmaco S 2600 "MBCC de Sika", avec une résistance à la compression à 28 jours supérieure ou égale à 45 N/mm² et un module d'élasticité supérieur ou égal à 20000 N/mm², classe R4 selon NF EN 1504-3, Euroclasse F de réaction au feu, selon NF EN 13501-1, pour réparation structurale du béton. (matériau) | 1 | 3762.04 | 3762.040 |
| mq05mai040 | h | Marteau électrique. (matériel) | 0.116 | 1470.81 | 170.614 |
| mo020 | h | Compagnon professionnel III/CP2 construction. (main-d'œuvre) | 0.208 | 1887.12 | 392.521 |
| mo113 | h | Ouvrier d'exécution I/OE1 construction. (main-d'œuvre) | 0.208 | 1164.21 | 242.156 |
| % | % | Frais de chantier des unités d'ouvrage | 2 % | 5281.065 | 105.621 |
|  |  | Coûts directs |  |  | 5386.686 |

Déchets:
- pose: mt09reh040m; facteur de déchet 0.03
- pose: mt09reh170b; facteur de déchet 0.040613

## Ressources

**mt09reh040m** kg Impression active à deux composants à base de résine époxy
Données techniques: Coût énergétique 86.761 MJ; Émission de CO2 3.294 kg; Code CED 17 09 04; Masse de l'élément 1 kg; Volume 0.000667 m3
Déchets:
- emballage: re170203 Plastique. (composant de déchet); quantité 0.003 kg; Code CED 17 02 03; Masse de l'élément 1 kg; Volume 0.001667 m3

**mt09reh170b** kg Mortier de réparation à deux composants à base de résine époxy
Données techniques: Coût énergétique 2.251 MJ; Émission de CO2 0.184 kg; Code CED 17 09 04; Masse de l'élément 1 kg; Volume 0.000667 m3
Déchets:
- emballage: re170203 Plastique; quantité 0.003 kg
