# Mortier type Grout pour remplissage, par déversement, des appuis structuraux

- Propriété du fichier: CYPE Ingenieros S.A.
- Format: FIEBDC-3/2016
- Logiciel: Générateur de prix de la construction. CYPE Ingenieros, S.A.
- Date: 27/06/2024
- Zone géographique: Côte d'Ivoire
- Devise: XOF
- Coûts indirects: 3 %
- Frais généraux: 13 %
- Bénéfice: 6 %
- TVA: 18 %

## G Structure et gros oeuvre

### GA Transformations et réparations

#### GAT Transformations d'éléments en béton

**GAT170** l Mortier type Grout pour remplissage, par déversement, des appuis structuraux.
Mortier cémenteux fluide de retrait compensé, MasterFlow 765 "MBCC de Sika", composé de ciment, additifs spéciaux et granulats sélectionnés, exempt de chlorures, pour usage général, utilisé dans le remplissage par déversement des appuis structuraux.
Inclut: Implantation. Nettoyage de la zone d'application. Préparation du mélange. Coulage du mortier en couches successives. Séchage du mortier. Nettoyage des restes générés.
Critère pour le métré: Volume mesuré selon documentation graphique du Projet.
Critère pour le mémoire: On mesurera le volume réellement exécuté selon les spécifications du Projet.

| Code | U | Désignation | Quantité | Prix | Montant |
|---|---|---|---|---|---|
| mt09reh360m | kg | Mortier cémenteux fluide de retrait compensé, MasterFlow 765 "MBCC de Sika", composé de ciment, additifs spéciaux et granulats sélectionnés, exempt de chlorures, pour usage général, pour ancrages et remplissages de 5 à 50 mm d'épaisseur, selon NF EN 1504-6. (matériau) | 2.2 | 351.59 | 773.498 |
| mo020 | h | Compagnon professionnel III/CP2 construction. (main-d'œuvre) | 0.006 | 1887.12 | 11.323 |
| mo113 | h | Ouvrier d'exécution I/OE1 construction. (main-d'œuvre) | 0.006 | 1164.21 | 6.985 |
| % | % | Frais de chantier des unités d'ouvrage | 2 % | 791.806 | 15.836 |
|  |  | Coûts directs |  |  | 807.642 |

Déchets:
- pose: mt09reh360m; facteur de déchet 0.0063

## Ressources

**mt09reh360m** kg Mortier cémenteux fluide de retrait compensé
Données techniques: Coût énergétique 7.204 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
