# Module hydronique HU

- Propriété du fichier: CYPE INGENIEROS, S.A.
- Format: FIEBDC-3/2002
- Zone géographique: Côte d'Ivoire
- Devise: XOF
- Coûts indirects: 3.00 %
- Frais généraux: 13.00 %
- Bénéfice: 6.00 %
- TVA: 18.00 %

## T Équipements techniques

### TV Climatisation et ventilation

#### TVJ Système Mitsubishi Electric HVRF, hybride à débit de réfrigérant variable

**TVJ090** U Module hydronique HU.
Module hydronique HU, d'extérieur, pour système hybride multisplit avec unités intérieures de type ventilo-convecteur, pour gaz R-32, gamme Hybrid City Multi, modèle CMH-WM500V-A "MITSUBISHI ELECTRIC", unités extérieures connectables PUHY-(E)M400~500YNW-A1, alimentation monophasée à 230 V, consommation électrique nominale en refroidissement 1,06 kW, consommation électrique nominale en chauffage 1,06 kW, diamètre intérieur des tuyauteries d'entrée et de sortie d'eau 40 mm, pression sonore 60 dBA, dimensions 920x660x740 mm, poids 143 kg. Optionnelles: plateau des condensats et pompe pour élévation de condensats, modèle PAC-SH01DP-E.
Critère d'évaluation économique: Le prix ne comprend ni la canalisation ni le câblage électrique d'alimentation.
Inclut: Implantation. Mise en place et fixation. Connexion aux lignes frigorifiques. Connexion au réseau de conduite d'eau. Connexion au réseau électrique.
Critère pour le métré: Nombre d'unités prévues, selon documentation graphique du Projet.
Critère pour le mémoire: On mesurera le nombre d'unités réellement exécutées selon les spécifications du Projet.

| Code | U | Désignation | Quantité | Prix | Montant |
|---|---|---|---|---|---|
| mt42mee400c | U | Module hydronique HU, d'extérieur, pour système hybride multisplit avec unités intérieures de type ventilo-convecteur, pour gaz R-32, gamme Hybrid City Multi, modèle CMH-WM500V-A "MITSUBISHI ELECTRIC", unités extérieures connectables PUHY-(E)M400~500YNW-A1, alimentation monophasée à 230 V, consommation électrique nominale en refroidissement 1,06 kW, consommation électrique nominale en chauffage 1,06 kW, diamètre intérieur des tuyauteries d'entrée et de sortie d'eau 40 mm, pression sonore 60 dBA, dimensions 920x660x740 mm, poids 143 kg. (matériau) | 1.000 | 10816414.53 | 10816414.53 |
| mt42mee401a | U | Plateau des condensats et pompe pour élévation de condensats, modèle PAC-SH01DP-E "MITSUBISHI ELECTRIC", pour module hydronique HU. (matériau) | 1.000 | 872687.03 | 872687.03 |
| mo005 | h | Compagnon professionnel III/CP2 installateur de climatisation. (main-d'œuvre) | 0.401 | 1939.14 | 777.60 |
| mo104 | h | Ouvrier professionnel II/OP installateur de climatisation. (main-d'œuvre) | 0.401 | 1207.61 | 484.25 |
| % | % | Frais de chantier des unités d'ouvrage | 2 % | 11690363.41 | 233807.27 |
|  |  | Coûts directs |  |  | 11924170.68 |
