# Contrôleur BC

- Propriété du fichier: CYPE INGENIEROS, S.A.
- Format: FIEBDC-3/2002
- Zone géographique: Côte d'Ivoire
- Devise: XOF
- Coûts indirects: 3.00 %
- Frais généraux: 13.00 %
- Bénéfice: 6.00 %
- TVA: 18.00 %

## T Équipements techniques

### TV Climatisation et ventilation

#### TVL Système Mitsubishi Electric à débit de réfrigérant variable

**TVL160** U Contrôleur BC.
Contrôleur BC, pour système air-air multisplit, avec débit variable de réfrigérant, pour gaz R-410A, pour connexion d'unité extérieure avec récupération de chaleur, système à deux tubes, à 6 unités intérieures, gamme City Multi, modèle CMB-M106V-J1 "MITSUBISHI ELECTRIC", avec séparateur de phases liquide/gaz, réducteurs de connexion et manchon de drainage flexible avec isolation, alimentation monophasée à 230 V, poids 29 kg, dimensions 596x250x476 mm.
Critère d'évaluation économique: Le prix ne comprend ni la canalisation ni le câblage électrique d'alimentation.
Inclut: Implantation. Mise en place et fixation. Connexion aux lignes frigorifiques. Connexion au réseau électrique. Connexion au réseau de tout à l'égout.
Critère pour le métré: Nombre d'unités prévues, selon documentation graphique du Projet.
Critère pour le mémoire: On mesurera le nombre d'unités réellement exécutées selon les spécifications du Projet.

| Code | U | Désignation | Quantité | Prix | Montant |
|---|---|---|---|---|---|
| mt42mee611g | U | Contrôleur BC, pour système air-air multisplit, avec débit variable de réfrigérant, pour gaz R-410A, pour connexion d'unité extérieure avec récupération de chaleur, système à deux tubes, à 6 unités intérieures, gamme City Multi, modèle CMB-M106V-J1 "MITSUBISHI ELECTRIC", avec séparateur de phases liquide/gaz, réducteurs de connexion et manchon de drainage flexible avec isolation, alimentation monophasée à 230 V, poids 29 kg, dimensions 596x250x476 mm. (matériau) | 1.000 | 4677162.75 | 4677162.75 |
| mo005 | h | Compagnon professionnel III/CP2 installateur de climatisation. (main-d'œuvre) | 0.527 | 1939.14 | 1021.93 |
| mo104 | h | Ouvrier professionnel II/OP installateur de climatisation. (main-d'œuvre) | 0.527 | 1207.61 | 636.41 |
| % | % | Frais de chantier des unités d'ouvrage | 2 % | 4678821.09 | 93576.42 |
|  |  | Coûts directs |  |  | 4772397.51 |
