# Unité extérieure d'air conditionné à condensation par eau, pompe à chaleur

- Propriété du fichier: CYPE INGENIEROS, S.A.
- Format: FIEBDC-3/2002
- Zone géographique: Côte d'Ivoire
- Devise: XOF
- Coûts indirects: 3.00 %
- Frais généraux: 13.00 %
- Bénéfice: 6.00 %
- TVA: 18.00 %

## T Équipements techniques

### TV Climatisation et ventilation

#### TVL Système Mitsubishi Electric à débit de réfrigérant variable

**TVL030** U Unité extérieure d'air conditionné à condensation par eau, pompe à chaleur.
Unité extérieure d'air conditionné à condensation par eau, pour système air-air multisplit, avec débit variable de réfrigérant, pompe à chaleur, pour gaz R-410A, alimentation triphasée (400V/50Hz), gamme City Multi, série WY, modèle PQHY-P200YLM-A1 "MITSUBISHI ELECTRIC", puissance frigorifique nominale 22,4 kW (température de bulbe humide de l'air intérieur 19°C, température d'entrée de l'eau 30°C), EER 6,03, consommation électrique nominale en refroidissement 3,71 kW, puissance calorifique nominale 25 kW (température de bulbe sec de l'air intérieur 20°C, température d'entrée de l'eau 20°C), COP 6,29, consommation électrique nominale en chauffage 3,97 kW, connectibilité d'au maximum 17 unités intérieures avec un pourcentage de capacité minimum de 50% et maximum de 130%, compresseur scroll hermétiquement scellé avec contrôle Inverter, 880x1100x550 mm, pression sonore 46 dBA, puissance sonore 47 dBA, longueur totale maximale d'une tuyauterie frigorifique 500 m, différence maximale de hauteur d'installation 50 m si l'unité extérieure se trouve au-dessus des unités intérieures et 40 m si elle se trouve en dessous.
Critère d'évaluation économique: Le prix ne comprend les éléments antivibratoires de sol, la canalisation ni le câblage électrique d'alimentation.
Inclut: Implantation. Mise en place et fixation. Connexion aux lignes frigorifiques. Connexion au réseau de conduite d'eau. Connexion au réseau électrique. Connexion au réseau de tout à l'égout. Mise en marche.
Critère pour le métré: Nombre d'unités prévues, selon documentation graphique du Projet.
Critère pour le mémoire: On mesurera le nombre d'unités réellement exécutées selon les spécifications du Projet.

| Code | U | Désignation | Quantité | Prix | Montant |
|---|---|---|---|---|---|
| mt42mee090a | U | Unité extérieure d'air conditionné à condensation par eau, pour système air-air multisplit, avec débit variable de réfrigérant, pompe à chaleur, pour gaz R-410A, alimentation triphasée (400V/50Hz), gamme City Multi, série WY, modèle PQHY-P200YLM-A1 "MITSUBISHI ELECTRIC", puissance frigorifique nominale 22,4 kW (température de bulbe humide de l'air intérieur 19°C, température d'entrée de l'eau 30°C), EER 6,03, consommation électrique nominale en refroidissement 3,71 kW, puissance calorifique nominale 25 kW (température de bulbe sec de l'air intérieur 20°C, température d'entrée de l'eau 20°C), COP 6,29, consommation électrique nominale en chauffage 3,97 kW, connectibilité d'au maximum 17 unités intérieures avec un pourcentage de capacité minimum de 50% et maximum de 130%, compresseur scroll hermétiquement scellé avec contrôle Inverter, 880x1100x550 mm, pression sonore 46 dBA, puissance sonore 47 dBA, longueur totale maximale d'une tuyauterie frigorifique 500 m, différence maximale de hauteur d'installation 50 m si l'unité extérieure se trouve au-dessus des unités intérieures et 40 m si elle se trouve en dessous. (matériau) | 1.000 | 13597681.62 | 13597681.62 |
| mo005 | h | Compagnon professionnel III/CP2 installateur de climatisation. (main-d'œuvre) | 6.343 | 1939.14 | 12299.97 |
| mo104 | h | Ouvrier professionnel II/OP installateur de climatisation. (main-d'œuvre) | 6.343 | 1207.61 | 7659.87 |
| % | % | Frais de chantier des unités d'ouvrage | 2 % | 13617641.46 | 272352.83 |
|  |  | Coûts directs |  |  | 13889994.29 |
