# Boîte de connexions Branch Box

- Propriété du fichier: CYPE Ingenieros S.A.
- Format: FIEBDC-3/2016
- Logiciel: Générateur de prix de la construction. CYPE Ingenieros, S.A.
- Date: 01/07/2024
- Zone géographique: Côte d'Ivoire
- Devise: XOF
- Coûts indirects: 3 %
- Frais généraux: 13 %
- Bénéfice: 6 %
- TVA: 18 %

## T Équipements techniques

### TV Climatisation et ventilation

#### TVL Système Mitsubishi Electric à débit de réfrigérant variable

**TVL150** U Boîte de connexions Branch Box.
Boîte de connexions Branch Box, pour système air-air multisplit, avec débit variable de réfrigérant, pour gaz R-410A, gamme City Multi, modèle PAC-MK34BC "MITSUBISHI ELECTRIC", pour connexion d'unité extérieure de la série Multi-S à 3 unités intérieures des gammes domestique et Mr. Slim, avec détendeur électronique, alimentation monophasée à 230 V, poids 6,7 kg, dimensions 450x170x280 mm.
Critère d'évaluation économique: Le prix ne comprend pas le câblage électrique d'alimentation.
Inclut: Implantation. Mise en place et fixation. Connexion aux lignes frigorifiques. Connexion au réseau électrique.
Critère pour le métré: Nombre d'unités prévues, selon documentation graphique du Projet.
Critère pour le mémoire: On mesurera le nombre d'unités réellement exécutées selon les spécifications du Projet.

| Code | U | Désignation | Quantité | Prix | Montant |
|---|---|---|---|---|---|
| mt42mee609a | U | Boîte de connexions Branch Box, pour système air-air multisplit, avec débit variable de réfrigérant, pour gaz R-410A, gamme City Multi, modèle PAC-MK34BC "MITSUBISHI ELECTRIC", pour connexion d'unité extérieure de la série Multi-S à 3 unités intérieures des gammes domestique et Mr. Slim, avec détendeur électronique, alimentation monophasée à 230 V, poids 6,7 kg, dimensions 450x170x280 mm. (matériau) | 1 | 792352.47 | 792352.470 |
| mo005 | h | Compagnon professionnel III/CP2 installateur de climatisation. (main-d'œuvre) | 0.527 | 1939.14 | 1021.927 |
| mo104 | h | Ouvrier professionnel II/OP installateur de climatisation. (main-d'œuvre) | 0.527 | 1207.61 | 636.410 |
| % | % | Frais de chantier des unités d'ouvrage | 2 % | 794010.807 | 15880.216 |
|  |  | Coûts directs |  |  | 809891.023 |
