# Purificateur d'air

- Propriété du fichier: CYPE Ingenieros S.A.
- Format: FIEBDC-3/2016
- Logiciel: Générateur de prix de la construction. CYPE Ingenieros, S.A.
- Date: 27/06/2024
- Zone géographique: Côte d'Ivoire
- Devise: XOF
- Coûts indirects: 3 %
- Frais généraux: 13 %
- Bénéfice: 6 %
- TVA: 18 %

## T Équipements techniques

### TV Climatisation et ventilation

#### TVQ Purificateurs d'air

**TVQ010** U Purificateur d'air.
Purificateur d'air, modèle MA-E100R "MITSUBISHI ELECTRIC", débit d'air 10 m³/min, CADR (Clean Air Delivery Rate) 612 m³/h, niveau sonore minimal/maximal: 22/55 dBA, dimensions 800x320x270 mm, poids 13,4 kg, avec préfiltre, filtre HEPA PM2.5 à double couche, filtre à charbon actif, capteur de saleté, indicateur de saleté, rotation automatique de l'unité et des lames pour diriger le flux d'air, détecteur de présence I-See Sensor. Totalement monté, connecté et mis en fonctionnement par l'entreprise installatrice pour la vérification de son bon fonctionnement.
Inclut: Implantation de l'unité. Mise en place et fixation de l'unité.
Critère pour le métré: Nombre d'unités prévues, selon documentation graphique du Projet.
Critère pour le mémoire: On mesurera le nombre d'unités réellement exécutées selon les spécifications du Projet.

| Code | U | Désignation | Quantité | Prix | Montant |
|---|---|---|---|---|---|
| mt42mee015b | U | Purificateur d'air, modèle MA-E100R "MITSUBISHI ELECTRIC", débit d'air 10 m³/min, CADR (Clean Air Delivery Rate) 612 m³/h, niveau sonore minimal/maximal: 22/55 dBA, dimensions 800x320x270 mm, poids 13,4 kg, avec préfiltre, filtre HEPA PM2.5 à double couche, filtre à charbon actif, capteur de saleté, indicateur de saleté, rotation automatique de l'unité et des lames pour diriger le flux d'air, détecteur de présence I-See Sensor. (matériau) | 1 | 794889.35 | 794889.350 |
| mo011 | h | Compagnon professionnel III/CP2 monteur. (main-d'œuvre) | 0.342 | 1939.14 | 663.186 |
| mo080 | h | Ouvrier professionnel II/OP monteur. (main-d'œuvre) | 0.342 | 1209.92 | 413.793 |
| % | % | Frais de chantier des unités d'ouvrage | 2 % | 795966.329 | 15919.327 |
|  |  | Coûts directs |  |  | 811885.656 |

## Ressources

**mt42mee015b** U Purificateur d'air
Données techniques: Coût énergétique 623.992 MJ; Émission de CO2 42.686 kg
Déchets:
- emballage: re150101 Emballages en papier et en carton. (composant de déchet); quantité 0.18 kg; Code CED 15 01 01; Masse de l'élément 1 kg; Volume 0.001333 m3
- emballage: re170203 Plastique. (composant de déchet); quantité 0.09 kg; Code CED 17 02 03; Masse de l'élément 1 kg; Volume 0.001667 m3
