# Récupérateur de chaleur et d'humidité air-air. Installation au plafond

- Propriété du fichier: CYPE Ingenieros S.A.
- Format: FIEBDC-3/2016
- Logiciel: Générateur de prix de la construction. CYPE Ingenieros, S.A.
- Date: 16/09/2024
- Zone géographique: Côte d'Ivoire
- Devise: XOF
- Coûts indirects: 3 %
- Frais généraux: 13 %
- Bénéfice: 6 %
- TVA: 18 %

## T Équipements techniques

### TV Climatisation et ventilation

#### TVA Distribution d'air

**TVA460** U Récupérateur de chaleur et d'humidité air-air. Installation au plafond.
Récupérateur enthalpique air-air, modèle SAF150E7 "MITSUBISHI HEAVY INDUSTRIES", débit d'air à élevée/moyenne/faible vitesse: 150/150/120 m³/h, consommation d'électricité 107 W, pression sonore à élevée/moyenne/faible vitesse: 29/29/21,5 dBA, dimensions 270x970x467 mm, poids 25 kg, pression statique de l'air à élevée/moyenne/faible vitesse: 80/70/25 Pa, efficacité de récupération calorifique à élevée/moyenne/faible vitesse: 70/70/73%, efficacité de récupération frigorifique à élevée/moyenne/faible vitesse: 63/63/66%, alimentation monophasée à 230 V. Installation au plafond. Comprend les éléments pour la suspension au plafond.
Inclut: Implantation. Mise en place et fixation. Connexion et contrôle de son bon fonctionnement.
Critère pour le métré: Nombre d'unités prévues, selon documentation graphique du Projet.
Critère pour le mémoire: On mesurera le nombre d'unités réellement exécutées selon les spécifications du Projet.

| Code | U | Désignation | Quantité | Prix | Montant |
|---|---|---|---|---|---|
| mt42mhi850a | U | Récupérateur enthalpique air-air, modèle SAF150E7 "MITSUBISHI HEAVY INDUSTRIES", débit d'air à élevée/moyenne/faible vitesse: 150/150/120 m³/h, consommation d'électricité 107 W, pression sonore à élevée/moyenne/faible vitesse: 29/29/21,5 dBA, dimensions 270x970x467 mm, poids 25 kg, pression statique de l'air à élevée/moyenne/faible vitesse: 80/70/25 Pa, efficacité de récupération calorifique à élevée/moyenne/faible vitesse: 70/70/73%, efficacité de récupération frigorifique à élevée/moyenne/faible vitesse: 63/63/66%, alimentation monophasée à 230 V. (matériau) | 1 | 1511981.02 | 1511981.020 |
| mt42www090 | U | Kit de support pour la suspension du plafond, constitué de quatre tiges filetées en acier galvanisé, avec leurs chevilles, écrous et rondelles correspondants. (matériau) | 1 | 18603.79 | 18603.790 |
| mo005 | h | Compagnon professionnel III/CP2 installateur de climatisation. (main-d'œuvre) | 0.684 | 1939.14 | 1326.372 |
| mo104 | h | Ouvrier professionnel II/OP installateur de climatisation. (main-d'œuvre) | 0.684 | 1207.61 | 826.005 |
| % | % | Frais de chantier des unités d'ouvrage | 2 % | 1532737.187 | 30654.744 |
|  |  | Coûts directs |  |  | 1563391.931 |

## Ressources

**mt42mhi850a** U Récupérateur enthalpique air-air
Données techniques: Coût énergétique 1319.170 MJ; Émission de CO2 46.247 kg
Déchets:
- emballage: re150101 Emballages en papier et en carton. (composant de déchet); quantité 2.143 kg; Code CED 15 01 01; Masse de l'élément 1 kg; Volume 0.001333 m3
