# Caniveau en polypropylène

- Propriété du fichier: CYPE INGENIEROS, S.A.
- Format: FIEBDC-3/2002
- Zone géographique: Côte d'Ivoire
- Devise: XOF
- Coûts indirects: 3.00 %
- Frais généraux: 13.00 %
- Bénéfice: 6.00 %
- TVA: 18.00 %

## A VRD et aménagements extérieurs

### AA Assainissement

#### AAA Caniveaux et avaloirs

**AAA020** m Caniveau en polypropylène.
Caniveau préfabriqué en polypropylène, en tronçons de 1000 mm de longueur, 130 mm de largeur et 115 mm de hauteur, avec grille quadrillée en acier galvanisé classe B-125 selon NF EN 1433 et NF EN 124, sur dallage en béton massif BCN: CPJ-CEM II/A 32,5 - TP - B 20 - 15/25 - E: 1 - NA - P 18-305 de 10 cm d'épaisseur. Comprend les pièces spéciales et le siphon en ligne démontable.
Critère d'évaluation économique: Le prix ne comprend ni l'excavation ni le remblai de l'arrière.
Inclut: Implantation du parcours du caniveau. Coulage et compactage du béton pour la réalisation du dallage. Mise en place du caniveau sur la base en béton. Montage des accessoires dans le caniveau. Exécution des trous pour la connexion de la tuyauterie au caniveau. Raccord et jonction de la tuyauterie au caniveau. Mise en place du siphon en ligne. Contrôle de son bon fonctionnement.
Critère pour le métré: Longueur mesurée en projection horizontale, selon documentation graphique du Projet.
Critère pour le mémoire: On mesurera, en projection horizontale, la longueur réellement exécutée selon les spécifications du Projet.

| Code | U | Désignation | Quantité | Prix | Montant |
|---|---|---|---|---|---|
| mt10hmf040qaed | m³ | Béton non armé prêt à l'emploi BCN: CPJ-CEM II/A 32,5 - TP - B 20 - 15/25 - E: 1 - NA - P 18-305. (matériau) | 0.084 | 67622.61 | 5680.30 |
| mt11cap010Ed | m | Caniveau préfabriqué en polypropylène, en tronçons de 1000 mm de longueur, 130 mm de largeur et 115 mm de hauteur, avec grille quadrillée en acier galvanisé classe B-125 selon NF EN 1433 et NF EN 124, y compris les pièces spéciales. (matériau) | 1.000 | 106913.63 | 106913.63 |
| mt11pvj020b | U | Siphon en ligne en PVC, "JIMTEN", couleur grise, démontable, avec assemblage mâle/femelle, de 110 mm de diamètre. (matériau) | 0.200 | 55033.40 | 11006.68 |
| au00auh020 |  | Rigole pour le coulage du béton. | 1.000 | 0.00 | 0.00 |
| au00auh040 |  | Vibreur de béton, électrique. | 1.000 | 0.00 | 0.00 |
| mo041 | h | Compagnon professionnel III/CP2 VRD espaces publics. (main-d'œuvre) | 0.455 | 1887.12 | 858.64 |
| mo087 | h | Ouvrier professionnel II/OP VRD espaces publics. (main-d'œuvre) | 0.227 | 1209.92 | 274.65 |
| % | % | Frais de chantier des unités d'ouvrage | 2 % | 124733.90 | 2494.68 |
|  |  | Coûts directs |  |  | 127228.58 |
