# Station d'épuration biologique

- Propriété du fichier: CYPE INGENIEROS, S.A.
- Format: FIEBDC-3/2002
- Zone géographique: Côte d'Ivoire
- Devise: XOF
- Coûts indirects: 3.00 %
- Frais généraux: 13.00 %
- Bénéfice: 6.00 %
- TVA: 18.00 %

## A VRD et aménagements extérieurs

### AA Assainissement

#### AAS Traitement des eaux usées: stations d'épuration

**AAS010** U Station d'épuration biologique.
Station d'épuration biologique des eaux usées, technologie VFL, capacité pour 2 à 6 utilisateurs (H.E.), charge moyenne de matière organique contaminante (DBO5) de 0,36 kg/jour et débit maximum d'eau épurée de 810 litres/jour, équipée d'un réacteur biologique type AT et un compresseur. Totalement installée et en fonctionnement, sans inclure l'excavation, le nivellement ni le remblai de l'arrière.
Inclut: Implantation. Mise en place de la station d'épuration. Connecté aux réseaux de conduction d'eau, d'assainissement et électrique. Mise en marche.
Critère pour le métré: Nombre d'unités prévues, selon documentation graphique du Projet.
Critère pour le mémoire: On mesurera le nombre d'unités réellement exécutées selon les spécifications du Projet.

| Code | U | Désignation | Quantité | Prix | Montant |
|---|---|---|---|---|---|
| mt46edb010b | U | Station d'épuration biologique des eaux usées, technologie VFL, capacité pour 2 à 6 utilisateurs (H.E.), charge moyenne de matière organique contaminante (DBO5) de 0,36 kg/jour et débit maximum d'eau épurée de 810 litres/jour, équipée d'un réacteur biologique type AT et un compresseur, selon NF EN 12566-3. (matériau) | 1.000 | 3240019.72 | 3240019.72 |
| mo008 | h | Compagnon professionnel III/CP2 plombier. (main-d'œuvre) | 2.361 | 1939.14 | 4578.31 |
| mo107 | h | Ouvrier professionnel II/OP plombier. (main-d'œuvre) | 2.361 | 1207.61 | 2851.17 |
| mo003 | h | Compagnon professionnel III/CP2 électricien. (main-d'œuvre) | 2.361 | 1939.14 | 4578.31 |
| mo102 | h | Ouvrier professionnel II/OP électricien. (main-d'œuvre) | 2.361 | 1207.61 | 2851.17 |
| % | % | Frais de chantier des unités d'ouvrage | 2 % | 3254878.68 | 65097.57 |
|  |  | Coûts directs |  |  | 3319976.25 |
