# Jeu de main-courante

- Propriété du fichier: CYPE INGENIEROS, S.A.
- Format: FIEBDC-3/2002
- Zone géographique: Côte d'Ivoire
- Devise: XOF
- Coûts indirects: 3.00 %
- Frais généraux: 13.00 %
- Bénéfice: 6.00 %
- TVA: 18.00 %

## A VRD et aménagements extérieurs

### AB Bassins et équipements de piscine

#### ABA Accessoires

**ABA020** U Jeu de main-courante.
Jeu de deux main courante d'accès à piscine, en tube de 43 mm de diamètre, en acier inoxydable AISI 316L, de 470x800 mm, finition polie brillante, fixées avec ancrages dotés d'un mécanisme pour liaison équipotentielle. Comprend l'implantation, les ancrages, les pièces d'arrêt, les enjoliveurs, les joints, les chevilles et les vis.
Inclut: Mise en place et fixation des accessoires et des pièces spéciales.
Critère pour le métré: Nombre d'unités prévues, selon documentation graphique du Projet.
Critère pour le mémoire: On mesurera le nombre d'unités réellement exécutées selon les spécifications du Projet.

| Code | U | Désignation | Quantité | Prix | Montant |
|---|---|---|---|---|---|
| mt47pep020a | U | Jeu de deux main courante d'accès à piscine, en tube de 43 mm de diamètre, en acier inoxydable AISI 316L, de 470x800 mm, finition polie brillante, avec ancrages dotés d'un mécanisme pour liaison équipotentielle, pièces d'arrêt, enjoliveurs, joints, chevilles et vis. (matériau) | 1.000 | 378959.27 | 378959.27 |
| mt09moe040 | U | Mortier expansif. (matériau) | 2.000 | 2461.15 | 4922.30 |
| mo041 | h | Compagnon professionnel III/CP2 VRD espaces publics. (main-d'œuvre) | 2.132 | 1887.12 | 4023.34 |
| mo087 | h | Ouvrier professionnel II/OP VRD espaces publics. (main-d'œuvre) | 2.132 | 1209.92 | 2579.55 |
| % | % | Frais de chantier des unités d'ouvrage | 2 % | 390484.46 | 7809.69 |
|  |  | Coûts directs |  |  | 398294.15 |
