# Douche solaire

- Propriété du fichier: CYPE INGENIEROS, S.A.
- Format: FIEBDC-3/2002
- Zone géographique: Côte d'Ivoire
- Devise: XOF
- Coûts indirects: 3.00 %
- Frais généraux: 13.00 %
- Bénéfice: 6.00 %
- TVA: 18.00 %

## A VRD et aménagements extérieurs

### AB Bassins et équipements de piscine

#### ABA Accessoires

**ABA050** U Douche solaire.
Douche solaire pour piscine, en aluminium, avec manette mitigeuse et pomme fixe, avec système anticalcaire et réservoir accumulateur en aluminium de 30 litres pour chauffer l'eau en utilisant l'énergie solaire, fixée à une surface support (non comprise dans ce prix). Comprend les ancrages, les pièces d'arrêt, les enjoliveurs, les joints, les chevilles et les vis, raccord de connexion, les tuyauteries pour conduction d'eau et les éléments d'ancrage.
Inclut: Implantation. Montage de la douche. Suppression et nettoyage du matériau excédant. Contrôle de son bon fonctionnement.
Critère pour le métré: Nombre d'unités prévues, selon documentation graphique du Projet.
Critère pour le mémoire: On mesurera le nombre d'unités réellement exécutées selon les spécifications du Projet.

| Code | U | Désignation | Quantité | Prix | Montant |
|---|---|---|---|---|---|
| mt47pep042a | U | Douche solaire pour piscine, en aluminium, avec manette mitigeuse et pomme fixe, avec système anticalcaire et réservoir accumulateur en aluminium de 30 litres pour chauffer l'eau en utilisant l'énergie solaire, avec ancrages, pièces d'arrêt, enjoliveurs, joints, chevilles et vis. (matériau) | 1.000 | 645543.17 | 645543.17 |
| mt47pep041 | U | Répercussion par installation d'une douche extérieure dans la zone de piscine. Comprend les matériaux nécessaires pour la réalisation du receveur de douche, l'installation d'arrivée d'eau, l'installation d'évacuation et de connexions aux réseaux principaux. (matériau) | 1.000 | 329794.52 | 329794.52 |
| mt09reh330 | kg | Mortier de résine époxy avec sable de silice, à durcissement rapide, pour remplissage des ancrages. (matériau) | 0.200 | 3515.93 | 703.19 |
| mo107 | h | Ouvrier professionnel II/OP plombier. (main-d'œuvre) | 1.421 | 1207.61 | 1716.01 |
| mo041 | h | Compagnon professionnel III/CP2 VRD espaces publics. (main-d'œuvre) | 7.105 | 1887.12 | 13407.99 |
| mo087 | h | Ouvrier professionnel II/OP VRD espaces publics. (main-d'œuvre) | 2.368 | 1209.92 | 2865.09 |
| % | % | Frais de chantier des unités d'ouvrage | 2 % | 994029.97 | 19880.60 |
|  |  | Coûts directs |  |  | 1013910.57 |
