# Projecteur sous marin pour piscine à bassin en béton

- Propriété du fichier: CYPE INGENIEROS, S.A.
- Format: FIEBDC-3/2002
- Zone géographique: Côte d'Ivoire
- Devise: XOF
- Coûts indirects: 3.00 %
- Frais généraux: 13.00 %
- Bénéfice: 6.00 %
- TVA: 18.00 %

## A VRD et aménagements extérieurs

### AB Bassins et équipements de piscine

#### ABC Éclairage

**ABC030** U Projecteur sous marin pour piscine à bassin en béton.
Projecteur à lumière multicolore, en plastique, de couleur blanche, avec enjoliveur de couleur blanche, de 22 W de puissance, classe d'efficacité énergétique G, flux lumineux 1100 lumens, alimentation à 12 V, protection IP68, pour piscine à bassin en béton, avec fixation avec une croix, des chevilles et des vis. Comprend les accessoires, les fixations et les produits complémentaires.
Inclut: Montage et fixation. Connexion. Contrôle de son bon fonctionnement.
Critère pour le métré: Nombre d'unités prévues, selon documentation graphique du Projet.
Critère pour le mémoire: On mesurera le nombre d'unités réellement exécutées selon les spécifications du Projet.

| Code | U | Désignation | Quantité | Prix | Montant |
|---|---|---|---|---|---|
| mt47pil120Aa | U | Projecteur à lumière multicolore, en plastique, de couleur blanche, avec enjoliveur de couleur blanche, de 22 W de puissance, classe d'efficacité énergétique G, flux lumineux 1100 lumens, alimentation à 12 V, protection IP68, pour piscine à bassin en béton, avec fixation avec une croix, des chevilles et des vis. (matériau) | 1.000 | 279830.65 | 279830.65 |
| mt34www011 | U | Produits complémentaires pour l'installation des appareils d'éclairage. (matériau) | 1.000 | 761.06 | 761.06 |
| mo003 | h | Compagnon professionnel III/CP2 électricien. (main-d'œuvre) | 0.474 | 1939.14 | 919.15 |
| mo102 | h | Ouvrier professionnel II/OP électricien. (main-d'œuvre) | 0.474 | 1207.61 | 572.41 |
| % | % | Frais de chantier des unités d'ouvrage | 2 % | 282083.27 | 5641.67 |
|  |  | Coûts directs |  |  | 287724.94 |
