# Débroussaillage des arbustes et des herbes

- Propriété du fichier: CYPE INGENIEROS, S.A.
- Format: FIEBDC-3/2002
- Zone géographique: Côte d'Ivoire
- Devise: XOF
- Coûts indirects: 3.00 %
- Frais généraux: 13.00 %
- Bénéfice: 6.00 %
- TVA: 18.00 %

## A VRD et aménagements extérieurs

### AT Terrassement

#### ATN Nettoyage et décapage du terrain

**ATN060** m² Débroussaillage des arbustes et des herbes.
Débroussaillage des arbustes et des herbes, à l'intérieur et à l'extérieur du bâtiment, avec une débroussailleuse. Comprend le ramassage des débris générés et le chargement dans la benne.
Inclut: Protection et signalisation des espaces affectés. Arrachage des arbustes et des herbes. Ramassage des débris végétaux générés. Chargement dans la benne.
Critère pour le métré: Surface mesurée selon documentation graphique du Projet.
Critère pour le mémoire: On mesurera la surface réellement exécutée selon les spécifications du Projet.

| Code | U | Désignation | Quantité | Prix | Montant |
|---|---|---|---|---|---|
| mq09bro010 | h | Débroussailleuse équipée d'un disque à dents de scie ou d'un fil de coupe, de 0,42 kW de puissance. (matériel) | 0.035 | 2101.16 | 73.54 |
| mo112 | h | Ouvrier d'exécution I/OE2 construction. (main-d'œuvre) | 0.037 | 1183.25 | 43.78 |
| mo113 | h | Ouvrier d'exécution I/OE1 construction. (main-d'œuvre) | 0.037 | 1164.21 | 43.08 |
| % | % | Frais de chantier des unités d'ouvrage | 2 % | 160.40 | 3.21 |
|  |  | Coûts directs |  |  | 163.61 |
