# Préparation d'une surface métallique par projection à sec d'un matériau abrasif

- Propriété du fichier: CYPE INGENIEROS, S.A.
- Format: FIEBDC-3/2002
- Zone géographique: Côte d'Ivoire
- Devise: XOF
- Coûts indirects: 3.00 %
- Frais généraux: 13.00 %
- Bénéfice: 6.00 %
- TVA: 18.00 %

## E Enveloppe et finition extérieure

### EA Nettoyage, préparation et réparation

#### EAP Préparation

**EAP050** m² Préparation d'une surface métallique par projection à sec d'un matériau abrasif.
Préparation d'une surface métallique par projection à sec d'un matériau abrasif constitué de particules de silicate d'aluminium, jusqu'à atteindre un degré de préparation Sa3 selon NF EN ISO 8501-1, en supprimant toute la couche de laminage, l'oxyde visible et les particule étrangères au support, jusqu'à ce que la totalité de la surface soit propre et blanche et nettoyage postérieur avec un aspirateur à poussière, air comprimé propre et sec ou brosse propre.
Inclut: Montage de la protection contre la poussière. Montage et préparation de l'équipement. Application mécanique du jet abrasif. Démontage de l'équipement. Nettoyage de la surface support. Retrait et stockage du matériau projeté et des restes générés. Chargement du matériau projeté et des restes générés dans le camion ou la benne.
Critère pour le métré: Surface mesurée selon documentation graphique du Projet.
Critère pour le mémoire: On mesurera la surface réellement exécutée selon les spécifications du Projet.

| Code | U | Désignation | Quantité | Prix | Montant |
|---|---|---|---|---|---|
| mt08lim010a | kg | Abrasif pour le nettoyage par jet ou à pression, constitué de particules de silicate d'aluminium. (matériau) | 2.000 | 177.34 | 354.68 |
| mq08lch010 | h | Équipement de jet de sable à pression. (matériel) | 0.209 | 1502.33 | 313.99 |
| mq08gel010k | h | Groupe électrogène insonorisé, triphasé, de 45 kVA de puissance. (matériel) | 0.209 | 2524.55 | 527.63 |
| mo112 | h | Ouvrier d'exécution I/OE2 construction. (main-d'œuvre) | 0.210 | 1183.25 | 248.48 |
| mo113 | h | Ouvrier d'exécution I/OE1 construction. (main-d'œuvre) | 0.210 | 1164.21 | 244.48 |
| % | % | Frais de chantier des unités d'ouvrage | 2 % | 1689.26 | 33.79 |
|  |  | Coûts directs |  |  | 1723.05 |
